# Vidro duplo de segurança (laminado)

- Propriedade do ficheiro: CYPE INGENIEROS, S.A.
- Formato: FIEBDC-3/2002
- Âmbito geográfico: Cabo Verde
- Moeda: CVE
- Custos indirectos: 3.00 %
- IVA: 15.00 %

## L Vãos

### LV Vidros

#### LVC Duplos

**LVC017** m² Vidro duplo de segurança (laminado).
Vidro duplo de segurança (laminado), 4/6/ 3+3, conjunto constituído por vidro exterior temperado incolor de 4 mm, câmara de ar desidratada com perfil separador de alumínio e dupla vedação perimetral de 6 mm, e vidro interior laminado incolor de 3+3 mm de espessura composto por dois vidros de 3 mm, unidos através um filme de polivinil butiral incolor; 16 mm de espessura total, fixado sobre caixilharia com cunhagem através de calços de apoio perimetrais e laterais, vedação a frio com silicone sintético incolor, compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21veg015fmcga | m² | Vidro duplo de segurança (laminado), 4/6/ 3+3, conjunto constituído por vidro exterior temperado incolor de 4 mm, câmara de ar desidratada com perfil separador de alumínio e dupla vedação perimetral de 6 mm, e vidro interior laminado incolor de 3+3 mm de espessura composto por dois vidros de 3 mm, unidos através um filme de polivinil butiral incolor; 16 mm de espessura total. (material) | 1.006 | 18507.99 | 18619.04 |
| mt21vva015a | Ud | Cartucho de 310 ml de silicone neutro, incolor, dureza Shore A aproximada de 23, segundo EN ISO 868 e recuperação elástica >=80%, segundo EN ISO 7389. (material) | 0.580 | 943.01 | 546.95 |
| mt21vva021 | Ud | Material auxiliar para a colocação de vidros. (material) | 1.000 | 205.87 | 205.87 |
| mo055 | h | Oficial de 1ª vidraceiro. (mão de obra) | 0.749 | 667.36 | 499.85 |
| mo110 | h | Ajudante de vidraceiro. (mão de obra) | 0.749 | 427.52 | 320.21 |
| % | % | Custos directos complementares | 2 % | 20191.92 | 403.84 |
|  |  | Custos directos |  |  | 20595.76 |
