# Vidro laminado de segurança

- Propriedade do ficheiro: CYPE INGENIEROS, S.A.
- Formato: FIEBDC-3/2002
- Âmbito geográfico: Cabo Verde
- Moeda: CVE
- Custos indirectos: 3.00 %
- IVA: 15.00 %

## L Vãos

### LV Vidros

#### LVS Laminados de segurança

**LVS010** m² Vidro laminado de segurança.
Vidro laminado de segurança, composto por dois vidros de 5 mm de espessura unidos com um filme translúcido de polivinil butiral, de 0,38 mm de espessura, classificação de prestações 2B2, segundo EN 12600, fixado sobre caixilharia com cunhagem através de calços de apoio perimetrais e laterais, vedação a frio com silicone sintético incolor (não acrílico), compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21ves010ob | m² | Vidro laminado de segurança, composto por dois vidros de 5 mm de espessura unidos com um filme translúcido de polivinil butiral, de 0,38 mm de espessura, classificação de prestações 2B2, segundo EN 12600. Segundo NP EN ISO 12543-2 e EN 14449 (material) | 1.006 | 8198.46 | 8247.65 |
| mt21vva015a | Ud | Cartucho de 310 ml de silicone neutro, incolor, dureza Shore A aproximada de 23, segundo EN ISO 868 e recuperação elástica >=80%, segundo EN ISO 7389. (material) | 0.290 | 933.36 | 270.67 |
| mt21vva021 | Ud | Material auxiliar para a colocação de vidros. (material) | 1.000 | 203.77 | 203.77 |
| mo055 | h | Oficial de 1ª vidraceiro. (mão de obra) | 0.544 | 662.17 | 360.22 |
| mo110 | h | Ajudante de vidraceiro. (mão de obra) | 0.544 | 424.19 | 230.76 |
| % | % | Custos directos complementares | 2 % | 9313.07 | 186.26 |
|  |  | Custos directos |  |  | 9499.33 |
