# Vidro laminado de segurança

- Propriedade do ficheiro: CYPE INGENIEROS, S.A.
- Formato: FIEBDC-3/2002
- Âmbito geográfico: Cabo Verde
- Moeda: CVE
- Custos indirectos: 3.00 %
- IVA: 15.00 %

## L Vãos

### LV Vidros

#### LVS Laminados de segurança

**LVS010** m² Vidro laminado de segurança.
Vidro laminado de segurança, composto por dois vidros de 8 mm de espessura unidos com um filme incolor de polivinil butiral, de 0,38 mm de espessura, classificação de prestações 2B2, segundo EN 12600, fixado sobre caixilharia com perfil contínuo de neopreno.
Inclui: Colocação do perfil de neopreno no perímetro da folha de vidro. Colocação da folha de vidro no aro. Sinalização das folhas.
Critério de medição de projecto: Superfície de caixilharia a envidraçar, segundo documentação gráfica de Projecto, incluindo em cada folha com vitral as dimensões do caixilho.
Critério de medição de obra: Será medida a superfície realmente executada segundo especificações de Projecto, somando, para cada uma das peças, a superfície resultante de arredondar por excesso cada uma das suas arestas a múltiplos de 30 mm.

| Código | Un | Descrição | Rendimento | Preço | Importância |
|---|---|---|---|---|---|
| mt21ves010qa | m² | Vidro laminado de segurança, composto por dois vidros de 8 mm de espessura unidos com um filme incolor de polivinil butiral, de 0,38 mm de espessura, classificação de prestações 2B2, segundo EN 12600. Segundo NP EN ISO 12543-2 e EN 14449 (material) | 1.006 | 8079.60 | 8128.08 |
| mt21vva025 | m | Perfil contínuo de neopreno para a colocação do vidro. (material) | 3.334 | 145.54 | 485.23 |
| mt21vva021 | Ud | Material auxiliar para a colocação de vidros. (material) | 1.000 | 203.77 | 203.77 |
| mo055 | h | Oficial de 1ª vidraceiro. (mão de obra) | 0.583 | 662.17 | 386.05 |
| mo110 | h | Ajudante de vidraceiro. (mão de obra) | 0.583 | 424.19 | 247.30 |
| % | % | Custos directos complementares | 2 % | 9450.43 | 189.01 |
|  |  | Custos directos |  |  | 9639.44 |
