# Vidro laminado de segurança

- Propriedade do ficheiro: CYPE INGENIEROS, S.A.
- Formato: FIEBDC-3/2002
- Âmbito geográfico: Cabo Verde
- Moeda: CVE
- Custos indirectos: 3.00 %
- IVA: 15.00 %

## L Vãos

### LV Vidros

#### LVS Laminados de segurança

**LVS010** m² Vidro laminado de segurança.
Vidro laminado de segurança, composto por dois vidros de 10 mm de espessura unidos com um filme incolor de polivinil butiral, de 0,38 mm de espessura, classificação de prestações 2B2, segundo EN 12600, fixado sobre caixilharia com perfil contínuo de neopreno.
Inclui: Colocação do perfil de neopreno no perímetro da folha de vidro. Colocação da folha de vidro no aro. Sinalização das folhas.
Critério de medição de projecto: Superfície de caixilharia a envidraçar, segundo documentação gráfica de Projecto, incluindo em cada folha com vitral as dimensões do caixilho.
Critério de medição de obra: Será medida a superfície realmente executada segundo especificações de Projecto, somando, para cada uma das peças, a superfície resultante de arredondar por excesso cada uma das suas arestas a múltiplos de 30 mm.

| Código | Un | Descrição | Rendimento | Preço | Importância |
|---|---|---|---|---|---|
| mt21ves010ra | m² | Vidro laminado de segurança, composto por dois vidros de 10 mm de espessura unidos com um filme incolor de polivinil butiral, de 0,38 mm de espessura, classificação de prestações 2B2, segundo EN 12600. Segundo NP EN ISO 12543-2 e EN 14449 (material) | 1.006 | 11151.04 | 11217.95 |
| mt21vva025 | m | Perfil contínuo de neopreno para a colocação do vidro. (material) | 3.334 | 145.54 | 485.23 |
| mt21vva021 | Ud | Material auxiliar para a colocação de vidros. (material) | 1.000 | 203.77 | 203.77 |
| mo055 | h | Oficial de 1ª vidraceiro. (mão de obra) | 0.648 | 662.17 | 429.09 |
| mo110 | h | Ajudante de vidraceiro. (mão de obra) | 0.648 | 424.19 | 274.88 |
| % | % | Custos directos complementares | 2 % | 12610.92 | 252.22 |
|  |  | Custos directos |  |  | 12863.14 |
