# Vidro laminado de segurança, anti-bala

- Propriedade do ficheiro: CYPE INGENIEROS, S.A.
- Formato: FIEBDC-3/2002
- Âmbito geográfico: Cabo Verde
- Moeda: CVE
- Custos indirectos: 3.00 %
- IVA: 15.00 %

## L Vãos

### LV Vidros

#### LVS Laminados de segurança

**LVS030** m² Vidro laminado de segurança, anti-bala.
Vidro laminado de segurança, anti-bala, de 13 mm de espessura, incolor, classe de resistência BR1-S, segundo EN 1063, fixado sobre caixilharia com cunhagem através de calços de apoio perimetrais e laterais, vedação a frio com silicone sintético incolor (não acrílico), compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21ves030aa | m² | Vidro laminado de segurança, anti-bala, de 13 mm de espessura, incolor, classe de resistência BR1-S, segundo EN 1063. Segundo NP EN ISO 12543-2 e EN 14449. (material) | 1.006 | 54292.59 | 54618.35 |
| mt21vva015a | Ud | Cartucho de 310 ml de silicone neutro, incolor, dureza Shore A aproximada de 23, segundo EN ISO 868 e recuperação elástica >=80%, segundo EN ISO 7389. (material) | 0.290 | 943.01 | 273.47 |
| mt21vva021 | Ud | Material auxiliar para a colocação de vidros. (material) | 1.000 | 205.87 | 205.87 |
| mo055 | h | Oficial de 1ª vidraceiro. (mão de obra) | 0.648 | 667.36 | 432.45 |
| mo110 | h | Ajudante de vidraceiro. (mão de obra) | 0.648 | 427.52 | 277.03 |
| % | % | Custos directos complementares | 2 % | 55807.17 | 1116.14 |
|  |  | Custos directos |  |  | 56923.31 |
