# Vidro temperado

- Propriedade do ficheiro: CYPE INGENIEROS, S.A.
- Formato: FIEBDC-3/2002
- Âmbito geográfico: Cabo Verde
- Moeda: CVE
- Custos indirectos: 3.00 %
- IVA: 15.00 %

## L Vãos

### LV Vidros

#### LVT Temperados

**LVT010** m² Vidro temperado.
Vidro de silicato sodo cálcico temperado, de cor bronze, de 10 mm de espessura, classificação de prestações 1C1, segundo EN 12600, fixado sobre caixilharia com perfil contínuo de neopreno.
Inclui: Colocação do perfil de neopreno no perímetro da folha de vidro. Colocação da folha de vidro no aro. Sinalização das folhas.
Critério de medição de projecto: Superfície de caixilharia a envidraçar, segundo documentação gráfica de Projecto, incluindo em cada folha com vitral as dimensões do caixilho.
Critério de medição de obra: Será medida a superfície realmente executada segundo especificações de Projecto, somando, para cada uma das peças, a superfície resultante de arredondar por excesso cada uma das suas arestas a múltiplos de 30 mm.

| Código | Un | Descrição | Rendimento | Preço | Importância |
|---|---|---|---|---|---|
| mt21vtt020ie | m² | Vidro de silicato sodo cálcico temperado, de cor bronze, de 10 mm de espessura, classificação de prestações 1C1, segundo EN 12600. Segundo NP EN 12150-1. (material) | 1.006 | 13330.16 | 13410.14 |
| mt21vva025 | m | Perfil contínuo de neopreno para a colocação do vidro. (material) | 3.334 | 147.05 | 490.26 |
| mt21vva021 | Ud | Material auxiliar para a colocação de vidros. (material) | 1.500 | 205.87 | 308.81 |
| mo055 | h | Oficial de 1ª vidraceiro. (mão de obra) | 1.051 | 667.36 | 701.40 |
| mo110 | h | Ajudante de vidraceiro. (mão de obra) | 1.051 | 427.52 | 449.32 |
| % | % | Custos directos complementares | 2 % | 15359.93 | 307.20 |
|  |  | Custos directos |  |  | 15667.13 |
