# Perfil para alojamento de vidro temperado

- Propriedade do ficheiro: CYPE INGENIEROS, S.A.
- Formato: FIEBDC-3/2002
- Âmbito geográfico: Cabo Verde
- Moeda: CVE
- Custos indirectos: 3.00 %
- IVA: 15.00 %

## L Vãos

### LV Vidros

#### LVT Temperados

**LVT024** m Perfil para alojamento de vidro temperado.
Perfil de aço inoxidável AISI 304, de 15x9x15 mm, para alojamento de vidro de 6 mm de espessura, fixado ao paramento suporte com parafusos.
Inclui: Marcação. Fixação do perfil.
Critério de medição de projecto: Comprimento medido segundo documentação gráfica de Projecto.
Critério de medição de obra: Medir-se-á o comprimento realmente executado segundo especificações de Projecto.

| Código | Un | Descrição | Rendimento | Preço | Importância |
|---|---|---|---|---|---|
| mt21vts010a | m | Perfil de aço inoxidável AISI 304, de 15x9x15 mm, para alojamento de vidro de 6 mm de espessura, inclusive parafusos. (material) | 1.050 | 1851.05 | 1943.60 |
| mo018 | h | Oficial de 1ª serralheiro. (mão de obra) | 0.129 | 630.40 | 81.32 |
| mo059 | h | Ajudante de serralheiro. (mão de obra) | 0.129 | 399.70 | 51.56 |
| % | % | Custos directos complementares | 2 % | 2076.48 | 41.53 |
|  |  | Custos directos |  |  | 2118.01 |
