# Isolamento sonoro a sons de condução aérea entre placas, em tecto falso de placas, com lâminas viscoelásticas

- Propriedade do ficheiro: CYPE INGENIEROS, S.A.
- Formato: FIEBDC-3/2002
- Âmbito geográfico: Cabo Verde
- Moeda: CVE
- Custos indirectos: 3.00 %
- IVA: 15.00 %

## N Isolamentos e impermeabilizações

### NB Isolamentos sonoros

#### NBT Tectos falsos

**NBT050** m² Isolamento sonoro a sons de condução aérea entre placas, em tecto falso de placas, com lâminas viscoelásticas.
Isolamento sonoro a sons de condução aérea entre placas, em tecto falso de placas, com lâmina viscoelástica de alta densidade, de 6 mm de espessura, fixada à primeira placa com grampos, de aço galvanizado, de 10 mm de altura.
Critérios considerados na determinação do preço da unidade de obra: O preço não inclui o tecto falso.
Inclui: Limpeza e preparação da superfície suporte. Corte do isolamento. Colocação do isolamento na placa já montada.
Critério de medição de projecto: Superfície medida segundo documentação gráfica de Projecto.
Critério de medição de obra: Medir-se-á a superfície realmente executada segundo especificações de Projecto.

| Código | Un | Descrição | Rendimento | Preço | Importância |
|---|---|---|---|---|---|
| mt16ptd060Cg | m² | Lâmina viscoelástica de alta densidade, de 6 mm de espessura; com 56,4 dB de índice global de redução sonora, Rw. (material) | 1.050 | 1629.55 | 1711.03 |
| mt15pdr300f | Ud | Grampo, de aço galvanizado, de 10 mm de altura; para a fixação de produtos isolantes. (material) | 6.000 | 3.85 | 23.10 |
| op00gra010 |  | Agrafadora. | 1.000 | 0.00 | 0.00 |
| mo054 | h | Oficial de 1ª montador de isolamentos. (mão de obra) | 0.096 | 639.39 | 61.38 |
| mo101 | h | Ajudante de montador de isolamentos. (mão de obra) | 0.096 | 398.94 | 38.30 |
| % | % | Custos directos complementares | 2 % | 1833.81 | 36.68 |
|  |  | Custos directos |  |  | 1870.49 |
