# Drenagem de caixa de ar ventilada em parede de fachada

- Propriedade do ficheiro: CYPE INGENIEROS, S.A.
- Formato: FIEBDC-3/2002
- Âmbito geográfico: Cabo Verde
- Moeda: CVE
- Custos indirectos: 3.00 %
- IVA: 15.00 %

## N Isolamentos e impermeabilizações

### ND Drenagens

#### NDF Fachadas

**NDF100** m Drenagem de caixa de ar ventilada em parede de fachada.
Drenagem de caixa de ar ventilada em parede de fachada, com tubo de drenagem de PVC colocado em orifícios executados no pano exterior da parede, para drenagem directa ao exterior da água filtrada ou condensada na caixa de ar, recolhida através de canal de drenagem realizado "in situ", com forma de meia cana, com argamassa de cimento, confeccionada em obra, com aditivo hidrófugo, dosificação 1:3, acabamento estanhado, e impermeabilizado com um revestimento elástico à base de copolímeros, aplicado em camadas sucessivas com rolo ou trincha.
Inclui: Marcação e realização do orifício de drenagem no pano exterior da parede. Colocação e fixação do tubo. Execução de meia cana com argamassa. Aplicação das camadas de revestimento impermeabilizante.
Critério de medição de projecto: Comprimento medido segundo documentação gráfica de Projecto.
Critério de medição de obra: Medir-se-á o comprimento realmente executado segundo especificações de Projecto.

| Código | Un | Descrição | Rendimento | Preço | Importância |
|---|---|---|---|---|---|
| mt36tie010aa | m | Tubo de PVC, série B, de 32 mm de diâmetro e 3 mm de espessura, com extremo abocardado, segundo NP EN 1329-1. (material) | 0.200 | 220.58 | 44.12 |
| mt08aaa010a | m³ | Água. (material) | 0.006 | 195.56 | 1.17 |
| mt01arg005a | t | Areia de pedreira, para argamassa preparada em obra. (material) | 0.015 | 2106.19 | 31.59 |
| mt08cem000m | kg | Cimento cinzento em sacos. (material) | 4.500 | 17.38 | 78.21 |
| mt08adt010 | kg | Aditivo hidrófugo para impermeabilização de argamassas ou betões. (material) | 0.090 | 156.45 | 14.08 |
| mt28rco010d | kg | Revestimento elástico, cor vermelho telha, à base de copolímeros acrílicos em dispersão aquosa, 1,35 g/cm³ de densidade e 110-130 poises de viscosidade Brookfield RVT a 20 °C. (material) | 1.000 | 702.36 | 702.36 |
| mq06hor010 | h | Betoneira eléctrica com uma capacidade de amassadura de 160 l. (equipamento) | 0.008 | 334.11 | 2.67 |
| mo113 | h | Operário não qualificado construção. (mão de obra) | 0.256 | 386.89 | 99.04 |
| % | % | Custos directos complementares | 2 % | 973.24 | 19.46 |
|  |  | Custos directos |  |  | 992.70 |
