# Reparação de junta de dilatação. Sistema "PANTALLAX"

- Propriedade do ficheiro: CYPE INGENIEROS, S.A.
- Formato: FIEBDC-3/2002
- Âmbito geográfico: Cabo Verde
- Moeda: CVE
- Custos indirectos: 3.00 %
- IVA: 15.00 %

## N Isolamentos e impermeabilizações

### NI Impermeabilizações

#### NIJ Juntas

**NIJ041** m Reparação de junta de dilatação. Sistema "PANTALLAX".
Reparação de junta de dilatação em ensoleiramento geral, abaixo do nível freático. Sistema "PANTALLAX", formado por sistema Injet-Flex, injecção de resina hidroexpansiva flexível de poliuretano, hidrófoba, (rendimento: 3 kg/m); execução de ranhura de 3-5x25 cm; e vedação de junta, sistema Mortar, com argamassa para reparação e impermeabilização, (rendimento: 18 kg/m).
Inclui: Marcação. Colocação dos injectores. Injecção da resina. Remoção do tubo para injecção de resina. Execução da ranhura. Aplicação da impermeabilização.
Critério de medição de projecto: Comprimento medido segundo documentação gráfica de Projecto.
Critério de medição de obra: Medir-se-á o comprimento realmente executado segundo especificações de Projecto.

| Código | Un | Descrição | Rendimento | Preço | Importância |
|---|---|---|---|---|---|
| mt15ppi010 | kg | Resina hidroexpansiva flexível de poliuretano, hidrófoba, de baixa viscosidade, para sistema Injet-Flex "PANTALLAX". (material) | 3.000 | 1711.00 | 5133.00 |
| mt15ppi020 | Ud | Injector, de aço, de 16 mm de diâmetro exterior. (material) | 3.300 | 889.46 | 2935.22 |
| mt09rev030a | kg | Argamassa para reparação e impermeabilização de superfícies, sistema Mortar "PANTALLAX". (material) | 18.000 | 116.22 | 2091.96 |
| mq08gel010k | h | Grupo electrogéneo insonorizado, trifásico, de 45 kVA de potência. (equipamento) | 0.104 | 516.41 | 53.71 |
| mq03mpi020b | h | Equipamento completo para realização de injecções de resinas expansivas à pressão. (equipamento) | 0.058 | 10265.41 | 595.39 |
| mo032 | h | Oficial de 1ª aplicador de produtos impermeabilizantes. (mão de obra) | 0.499 | 622.24 | 310.50 |
| mo070 | h | Ajudante de aplicador de produtos impermeabilizantes. (mão de obra) | 0.499 | 398.94 | 199.07 |
| % | % | Custos directos complementares | 2 % | 11318.85 | 226.38 |
|  |  | Custos directos |  |  | 11545.23 |
