# Vedação de junta de dilatação com banda elástica impermeável

- Propriedade do ficheiro: CYPE INGENIEROS, S.A.
- Formato: FIEBDC-3/2002
- Âmbito geográfico: Cabo Verde
- Moeda: CVE
- Custos indirectos: 3.00 %
- IVA: 15.00 %

## N Isolamentos e impermeabilizações

### NI Impermeabilizações

#### NIJ Juntas

**NIJ050** m Vedação de junta de dilatação com banda elástica impermeável.
Vedação de junta de dilatação com banda elástica impermeável de elastómero termoplástico, de 140 mm de largura e 1,2 mm de espessura, colocada com sobreposições, fixada ao suporte através de argamassa bicomponente de altas prestações, à base de resina epóxi, (rendimento: 0,75 kg/m), aplicado em duas camadas, a primeira camada antes da colocação da banda e a segunda camada depois da colocação da banda, deixando livre a zona da banda exposta ao movimento.
Inclui: Preparação da superfície suporte. Aplicação da primeira camada de cola. Colocação da banda. Aplicação da segunda camada de cola.
Critério de medição de projecto: Comprimento medido segundo documentação gráfica de Projecto.
Critério de medição de obra: Medir-se-á o comprimento realmente executado segundo especificações de Projecto.

| Código | Un | Descrição | Rendimento | Preço | Importância |
|---|---|---|---|---|---|
| mt09lid040d | kg | Argamassa bicomponente de altas prestações, à base de resina epóxi. (material) | 0.750 | 2184.06 | 1638.05 |
| mt09lid050q | m | Banda elástica impermeável de elastómero termoplástico, de 140 mm de largura e 1,2 mm de espessura, para vedação de juntas de movimento. (material) | 1.100 | 1038.28 | 1142.11 |
| op00pis010 |  | Pistola de ar quente para soldadura de materiais termoplásticos. | 1.000 | 0.00 | 0.00 |
| mo032 | h | Oficial de 1ª aplicador de produtos impermeabilizantes. (mão de obra) | 0.249 | 627.12 | 156.15 |
| mo070 | h | Ajudante de aplicador de produtos impermeabilizantes. (mão de obra) | 0.249 | 402.07 | 100.12 |
| % | % | Custos directos complementares | 2 % | 3036.43 | 60.73 |
|  |  | Custos directos |  |  | 3097.16 |
