# Barreira de protecção contra o radão em muro de alvenaria em contacto com o terreno, pela sua face exterior, com lâminas asfálticas

- Propriedade do ficheiro: CYPE INGENIEROS, S.A.
- Formato: FIEBDC-3/2002
- Âmbito geográfico: Cabo Verde
- Moeda: CVE
- Custos indirectos: 3.00 %
- IVA: 15.00 %

## N Isolamentos e impermeabilizações

### NO Protecção contra o radão

#### NOM Muros em contacto com o terreno

**NOM013** m² Barreira de protecção contra o radão em muro de alvenaria em contacto com o terreno, pela sua face exterior, com lâminas asfálticas.
Barreira de protecção contra o radão em muro de alvenaria de blocos de betão em contacto com o terreno, pela sua face exterior, com nível de referência de exposição ao radão 150 Bq/m³, com membrana de betume aditivado com plastómero APP, LA-30-AL, com armadura de alumínio, de superfície não protegida, e coeficiente de difusão do gás radão 1x10-13 m²/s, prévia aplicação de primário com emulsão asfáltica aniônica com cargas (rendimento: 0,5 kg/m²), totalmente aderida ao suporte com maçarico. Colocação em obra: com sobreposições; sobre uma camada de regularização de argamassa de cimento, confeccionada em obra, com aditivo hidrófugo, dosificação 1:5, de 2 cm de espessura, acabamento afagado. Exalação de radão prevista através da barreira de protecção: 0,001 Bq/m²·h.
Critérios considerados na determinação do preço da unidade de obra: O preço não inclui a camada antipunçoamento.
Inclui: Realização de trabalhos auxiliares na superfície suporte (ajuste de ângulos, passagem de tubos, etc.). Aplicação da camada de regularização. Execução de meia cana com argamassa. Aplicação da camada de primário. Colocação da lâmina asfáltica. Resolução de pontos singulares.
Critério de medição de projecto: Superfície medida segundo documentação gráfica de Projecto.
Critério de medição de obra: Medir-se-á a superfície realmente executada segundo especificações de Projecto, incluindo as entregas e as sobreposições.

| Código | Un | Descrição | Rendimento | Preço | Importância |
|---|---|---|---|---|---|
| mt08aaa010a | m³ | Água. (material) | 0.006 | 193.69 | 1.16 |
| mt01arg005a | t | Areia de pedreira, para argamassa preparada em obra. (material) | 0.032 | 2085.80 | 66.75 |
| mt08cem000m | kg | Cimento cinzento em sacos. (material) | 6.000 | 17.22 | 103.32 |
| mt08adt010 | kg | Aditivo hidrófugo para impermeabilização de argamassas ou betões. (material) | 0.120 | 154.95 | 18.59 |
| mt14iea020c | kg | Emulsão asfáltica aniônica com cargas. (material) | 0.500 | 533.35 | 266.68 |
| mt14lad010i | m² | Membrana de betume aditivado com plastómero APP, LA-30-AL, de 2 mm de espessura, massa nominal 3 kg/m², com armadura de alumínio, de superfície não protegida. Segundo EN 13707. (material) | 1.100 | 1209.45 | 1330.40 |
| op00sop010 |  | Maçarico para soldadura de lâminas asfálticas. | 1.000 | 0.00 | 0.00 |
| mo029 | h | Oficial de 1ª aplicador de lâminas impermeabilizantes. (mão de obra) | 0.203 | 622.24 | 126.31 |
| mo067 | h | Ajudante de aplicador de lâminas impermeabilizantes. (mão de obra) | 0.406 | 398.94 | 161.97 |
| mo020 | h | Oficial de 1ª construção. (mão de obra) | 0.561 | 622.24 | 349.08 |
| mo113 | h | Operário não qualificado construção. (mão de obra) | 0.280 | 383.87 | 107.48 |
| % | % | Custos directos complementares | 2 % | 2531.74 | 50.63 |
|  |  | Custos directos |  |  | 2582.37 |
