# Isolamento térmico reflectivo de pavimentos flutuantes

- Propriedade do ficheiro: CYPE INGENIEROS, S.A.
- Formato: FIEBDC-3/2002
- Âmbito geográfico: Cabo Verde
- Moeda: CVE
- Custos indirectos: 3.00 %
- IVA: 15.00 %

## N Isolamentos e impermeabilizações

### NR Isolamentos térmicos reflectivos

#### NRL Pavimentos flutuantes

**NRL010** m² Isolamento térmico reflectivo de pavimentos flutuantes.
Isolamento térmico reflectivo de pavimentos flutuantes, formado por complexo multicamada, de 8 mm de espessura total, com, uma resistência térmica intrínseca (sem caixa de ar) de 1,33 m²°C/W e uma condutibilidade térmica de 0,023 W/(m°C), simplesmente apoiado. Inclusive fita autocolante para vedação de juntas.
Inclui: Limpeza e preparação da superfície suporte. Implantação e corte do isolamento. Colocação do isolamento. Vedação de juntas.
Critério de medição de projecto: Superfície medida segundo documentação gráfica de Projecto.
Critério de medição de obra: Medir-se-á a superfície realmente executada segundo especificações de Projecto.

| Código | Un | Descrição | Rendimento | Preço | Importância |
|---|---|---|---|---|---|
| mt16arw010deh | m² | Complexo multicamada, composto de uma camada de espuma de polietileno, uma lâmina de alumínio com tratamento anticorrosão, um filme alveolar de polietileno e uma lâmina de polietileno de baixa densidade (LDPE), de 8 mm de espessura total, com, uma resistência térmica intrínseca (sem caixa de ar) de 1,33 m²°C/W e uma condutibilidade térmica de 0,023 W/(m°C), fornecido em rolos de 1,20x25 m. (material) | 1.100 | 1631.43 | 1794.57 |
| mt16arw100a | m | Fita autocolante, de alumínio, com adesivo acrílico, de 0,03 mm de espessura e 50 mm de largura, para vedação de juntas. (material) | 0.450 | 124.56 | 56.05 |
| mo054 | h | Oficial de 1ª montador de isolamentos. (mão de obra) | 0.125 | 639.39 | 79.92 |
| mo101 | h | Ajudante de montador de isolamentos. (mão de obra) | 0.063 | 398.94 | 25.13 |
| % | % | Custos directos complementares | 2 % | 1955.67 | 39.11 |
|  |  | Custos directos |  |  | 1994.78 |
