# Camada de protecção de seixos rolados, em coberturas planas

- Propriedade do ficheiro: CYPE INGENIEROS, S.A.
- Formato: FIEBDC-3/2002
- Âmbito geográfico: Cabo Verde
- Moeda: CVE
- Custos indirectos: 3.00 %
- IVA: 15.00 %

## Q Coberturas

### QC Componentes de coberturas planas

#### QCA Camada de protecção de agregado

**QCA010** m² Camada de protecção de seixos rolados, em coberturas planas.
Camada de protecção de seixos rolados lavados, de granulometria compreendida entre 16 e 32 mm, com uma espessura média de 10 cm, em coberturas planas, com uma pendente do 1% ao 5%.
Inclui: Colocação e espalhamento da camada de protecção de agregado.
Critério de medição de projecto: Superfície medida segundo documentação gráfica de Projecto.
Critério de medição de obra: Medir-se-á a superfície realmente executada segundo especificações de Projecto.

| Código | Un | Descrição | Rendimento | Preço | Importância |
|---|---|---|---|---|---|
| mt01arc010 | t | Seixos rolados lavados, de granulometria compreendida entre 16 e 32 mm. (material) | 0.195 | 2508.75 | 489.21 |
| mo020 | h | Oficial de 1ª construção. (mão de obra) | 0.094 | 622.24 | 58.49 |
| mo113 | h | Operário não qualificado construção. (mão de obra) | 0.188 | 383.87 | 72.17 |
| % | % | Custos directos complementares | 2 % | 619.87 | 12.40 |
|  |  | Custos directos |  |  | 632.27 |
