# Encontro de cobertura plana não acessível, ventilada com sumidouro. Impermeabilização com lâminas asfálticas

- Propriedade do ficheiro: CYPE INGENIEROS, S.A.
- Formato: FIEBDC-3/2002
- Âmbito geográfico: Cabo Verde
- Moeda: CVE
- Custos indirectos: 3.00 %
- IVA: 15.00 %

## Q Coberturas

### QE Planas não acessíveis, ventiladas

#### QEF Pontos singulares

**QEF030** Ud Encontro de cobertura plana não acessível, ventilada com sumidouro. Impermeabilização com lâminas asfálticas.
Encontro de cobertura plana não acessível, ventilada, auto-protegida, tipo convencional com sumidouro de saída vertical, realizando um rebaixo no suporte à volta do sumidouro, no qual será assente a impermeabilização formada por: peça de reforço de membrana de betume modificado com elastómero SBS, LBM(SBS)-40-FP, com armadura de feltro de poliéster não tecido de 160 g/m², de superfície não protegida, totalmente aderida ao suporte com maçarico, prévia aplicação de primário com emulsão asfáltica aniônica com cargas, e colocação de sumidouro de borracha EPDM, de saída vertical, de 100 mm de diâmetro, com grelha plana de borracha EPDM, integralmente aderido à peça de reforço anterior com maçarico.
Inclui: Execução de rebaixe do suporte à volta do sumidouro. Limpeza e preparação da superfície. Aplicação da emulsão asfáltica. Colocação da peça de reforço. Colocação do sumidouro.
Critério de medição de projecto: Número de unidades previstas, segundo documentação gráfica de Projecto.
Critério de medição de obra: Medir-se-á o número de unidades realmente executadas segundo especificações de Projecto.

| Código | Un | Descrição | Rendimento | Preço | Importância |
|---|---|---|---|---|---|
| mt14iea020c | kg | Emulsão asfáltica aniônica com cargas. (material) | 0.300 | 533.35 | 160.01 |
| mt14lba010g | m² | Membrana de betume modificado com elastómero SBS, LBM(SBS)-40-FP, de 3,5 mm de espessura, massa nominal 4 kg/m², com armadura de feltro de poliéster não tecido de 160 g/m², de superfície não protegida. Segundo EN 13707. (material) | 1.050 | 1120.04 | 1176.04 |
| mt15acc050zg | Ud | Sumidouro de borracha EPDM, de saída vertical, de 100 mm de diâmetro, com grelha plana de borracha EPDM. (material) | 1.000 | 1467.42 | 1467.42 |
| op00sop010 |  | Maçarico para soldadura de lâminas asfálticas. | 1.000 | 0.00 | 0.00 |
| mo029 | h | Oficial de 1ª aplicador de lâminas impermeabilizantes. (mão de obra) | 0.401 | 622.24 | 249.52 |
| mo067 | h | Ajudante de aplicador de lâminas impermeabilizantes. (mão de obra) | 0.401 | 398.94 | 159.97 |
| mo008 | h | Oficial de 1ª canalizador. (mão de obra) | 0.401 | 639.39 | 256.40 |
| % | % | Custos directos complementares | 2 % | 3469.36 | 69.39 |
|  |  | Custos directos |  |  | 3538.75 |
