# Enchimento de telhas de remate lateral em cobertura inclinada

- Propriedade do ficheiro: CYPE INGENIEROS, S.A.
- Formato: FIEBDC-3/2002
- Âmbito geográfico: Cabo Verde
- Moeda: CVE
- Custos indirectos: 3.00 %
- IVA: 15.00 %

## Q Coberturas

### QR Remates

#### QRB Remate lateral

**QRB021** m Enchimento de telhas de remate lateral em cobertura inclinada.
Enchimento de telhas de remate lateral com argamassa de cimento, confeccionada em obra, com aditivo hidrófugo, dosificação 1:6, em cobertura inclinada.
Inclui: Protecção dos elementos da envolvente. Enchimento com argamassa. Limpeza final.
Critério de medição de projecto: Comprimento medido segundo documentação gráfica de Projecto.
Critério de medição de obra: Medir-se-á o comprimento realmente executado segundo especificações de Projecto.

| Código | Un | Descrição | Rendimento | Preço | Importância |
|---|---|---|---|---|---|
| mt08aaa010a | m³ | Água. (material) | 0.006 | 193.69 | 1.16 |
| mt01arg005a | t | Areia de pedreira, para argamassa preparada em obra. (material) | 0.049 | 2085.80 | 102.20 |
| mt08cem000m | kg | Cimento cinzento em sacos. (material) | 7.500 | 17.22 | 129.15 |
| mq06hor010 | h | Betoneira eléctrica com uma capacidade de amassadura de 160 l. (equipamento) | 0.024 | 330.99 | 7.94 |
| mo020 | h | Oficial de 1ª construção. (mão de obra) | 0.502 | 622.24 | 312.36 |
| mo113 | h | Operário não qualificado construção. (mão de obra) | 0.502 | 383.87 | 192.70 |
| % | % | Custos directos complementares | 2 % | 745.51 | 14.91 |
|  |  | Custos directos |  |  | 760.42 |
