# Encontro de vertente com paramento vertical

- Propriedade do ficheiro: CYPE INGENIEROS, S.A.
- Formato: FIEBDC-3/2002
- Âmbito geográfico: Cabo Verde
- Moeda: CVE
- Custos indirectos: 3.00 %
- IVA: 15.00 %

## Q Coberturas

### QR Remates

#### QRE Encontros

**QRE020** m Encontro de vertente com paramento vertical.
Encontro frontal de vertente com paramento vertical em cobertura inclinada, impermeabilização com banda autocolante de chumbo, de 100 cm de largura protegida com perfil de chapa de aço galvanizado, colocado no roço do paramento com argamassa de cimento.
Inclui: Abertura de roço perimetral no paramento vertical. Colocação da banda autocolante. Fixação do perfil metálico. Vedação de juntas.
Critério de medição de projecto: Comprimento medido em verdadeira magnitude, segundo documentação gráfica de Projecto.
Critério de medição de obra: Medir-se-á, em verdadeira magnitude, o comprimento realmente executado segundo especificações de Projecto.

| Código | Un | Descrição | Rendimento | Preço | Importância |
|---|---|---|---|---|---|
| mt13eur130b | m | Banda autocolante de chumbo, de 100 cm de largura; para a impermeabilização de encontros. (material) | 1.100 | 29223.01 | 32145.31 |
| mt15acc020c | m | Perfil de chapa de aço galvanizado, espessura 0,8 mm, desenvolvimento 300 mm, e 2 dobras. (material) | 1.100 | 329.43 | 362.37 |
| mt09mor010e | m³ | Argamassa de cimento CEM II/B-L 32,5 N tipo M-10, confeccionada em obra com 320 kg/m³ de cimento e uma proporção em volume 1/4. (material) | 0.010 | 17213.14 | 172.13 |
| mt15sja020a | Ud | Cartucho de pasta de poliuretano, de 310 cm³. (material) | 0.170 | 1134.15 | 192.81 |
| mo011 | h | Oficial de 1ª montador. (mão de obra) | 0.351 | 639.39 | 224.43 |
| mo080 | h | Ajudante de montador. (mão de obra) | 0.351 | 398.94 | 140.03 |
| % | % | Custos directos complementares | 2 % | 33237.08 | 664.74 |
|  |  | Custos directos |  |  | 33901.82 |
