# Limpeza de telhas em cobertura inclinada

- Propriedade do ficheiro: CYPE INGENIEROS, S.A.
- Formato: FIEBDC-3/2002
- Âmbito geográfico: Cabo Verde
- Moeda: CVE
- Custos indirectos: 3.00 %
- IVA: 15.00 %

## Q Coberturas

### QT Inclinadas

#### QTK Preparação do suporte

**QTK020** m² Limpeza de telhas em cobertura inclinada.
Limpeza de telhas em cobertura inclinada, retirando a sujidade acumulada (entulho, ninhos, folhas, etc.), com meios manuais, e aplicação de líquido de limpeza para a eliminação de bolores, fungos ou manchas de gordura.
Inclui: Limpeza do elemento. Remoção e acumulação de entulho. Carga de entulho para camião ou contentor.
Critério de medição de projecto: Superfície da vertente medida em verdadeira magnitude, segundo documentação gráfica de Projecto.
Critério de medição de obra: Medir-se-á, em verdadeira magnitude, a superfície realmente executada segundo especificações de Projecto.

| Código | Un | Descrição | Rendimento | Preço | Importância |
|---|---|---|---|---|---|
| mt08lim130 | l | Líquido de limpeza para a eliminação de bolores, fungos ou manchas de gordura, de aplicação em fachadas e cberturas. (material) | 0.130 | 214.99 | 27.95 |
| mo113 | h | Operário não qualificado construção. (mão de obra) | 0.627 | 386.89 | 242.58 |
| % | % | Custos directos complementares | 2 % | 270.53 | 5.41 |
|  |  | Custos directos |  |  | 275.94 |
