# Revestimento de cobertura de placas asfálticas

- Propriedade do ficheiro: CYPE INGENIEROS, S.A.
- Formato: FIEBDC-3/2002
- Âmbito geográfico: Cabo Verde
- Moeda: CVE
- Custos indirectos: 3.00 %
- IVA: 15.00 %

## Q Coberturas

### QU Componentes de coberturas inclinadas e curvas

#### QUA De placas asfálticas

**QUA010** m² Revestimento de cobertura de placas asfálticas.
Revestimento de cobertura de placas asfálticas 10 ondas, de perfil ondulado e cor vermelho, à base de fibras minerais e vegetais saturadas com uma emulsão betuminosa a altas temperaturas, colocadas com uma sobreposição da placa superior de 250 mm e uma sobreposição lateral de duas ondas e fixadas mecanicamente sobre suporte contínuo de betão, em cobertura inclinada, com uma pendente do 10% ao 15%. Inclusive acessórios de fixação das placas.
Critérios considerados na determinação do preço da unidade de obra: O preço não inclui a superfície suporte nem os pontos singulares e as peças especiais da cobertura.
Inclui: Marcação das placas por vertente. Corte, preparação e colocação das placas. Fixação mecânica das placas.
Critério de medição de projecto: Superfície medida em verdadeira magnitude, segundo documentação gráfica de Projecto.
Critério de medição de obra: Medir-se-á, em verdadeira magnitude, a superfície realmente executada segundo especificações de Projecto.

| Código | Un | Descrição | Rendimento | Preço | Importância |
|---|---|---|---|---|---|
| mt13lpo010f | m² | Placa asfáltica 10 ondas, de perfil ondulado e cor vermelho, à base de fibras minerais e vegetais saturadas com uma emulsão betuminosa a altas temperaturas, segundo NP EN 534. (material) | 1.140 | 1356.91 | 1546.88 |
| mt13lpo033a | Ud | Prego, para fixação sobre suporte de betão. (material) | 6.000 | 16.86 | 101.16 |
| op00ciz010 |  | Tesoura. | 1.000 | 0.00 | 0.00 |
| op00roe010 |  | Roedora. | 1.000 | 0.00 | 0.00 |
| mo051 | h | Oficial de 1ª montador de painéis metálicos. (mão de obra) | 0.113 | 639.39 | 72.25 |
| mo098 | h | Ajudante de montador de painéis metálicos. (mão de obra) | 0.113 | 398.94 | 45.08 |
| % | % | Custos directos complementares | 2 % | 1765.37 | 35.31 |
|  |  | Custos directos |  |  | 1800.68 |
