# Ponto singular para cobertura inclinada de fibrocimento sem amianto

- Propriedade do ficheiro: CYPE INGENIEROS, S.A.
- Formato: FIEBDC-3/2002
- Âmbito geográfico: Cabo Verde
- Moeda: CVE
- Custos indirectos: 3.00 %
- IVA: 15.00 %

## Q Coberturas

### QU Componentes de coberturas inclinadas e curvas

#### QUC De placas de fibrocimento sem amianto

**QUC011** m Ponto singular para cobertura inclinada de fibrocimento sem amianto.
Encontro lateral de vertente com paramento vertical para cobertura inclinada com uma pendente maior que 10%, com peças de cavalete liso com ângulo de 90°, de 200 mm de largura de aba e 1200 mm de comprimento, cor ardósia, para cobertura de fibrocimento sem amianto, com acessórios de fixação, colocadas sobre as placas de encontro com o paramento, com uma sobreposição mínima de 10 cm. Inclusive acessórios de fixação das peças às placas e peça de remate de fachada de chapa dobrada de aço galvanizado, colocado no roço do paramento com argamassa de cimento M-10 e sobreposto sobre a peça.
Inclui: Marcação e colocação das peças de remate sobre as placas de cobertura. Fixação das peças às placas.
Critério de medição de projecto: Comprimento medido em verdadeira magnitude, segundo documentação gráfica de Projecto.
Critério de medição de obra: Medir-se-á, em verdadeira magnitude, o comprimento realmente executado segundo especificações de Projecto.

| Código | Un | Descrição | Rendimento | Preço | Importância |
|---|---|---|---|---|---|
| mt13eur020b | Ud | Cavalete liso com ângulo de 90°, de 200 mm de largura de aba e 1200 mm de comprimento, cor ardósia, para cobertura de fibrocimento sem amianto, com acessórios de fixação. Segundo EN 494. (material) | 0.909 | 3325.61 | 3022.98 |
| mt09mor010e | m³ | Argamassa de cimento CEM II/B-L 32,5 N tipo M-10, confeccionada em obra com 320 kg/m³ de cimento e uma proporção em volume 1/4. (material) | 0.010 | 17213.14 | 172.13 |
| mt20rca010bb | m | Peça de remate de fachada de chapa dobrada de aço galvanizado, espessura 0,8 mm, desenvolvimento 150 mm e 3 dobras. (material) | 1.100 | 814.58 | 896.04 |
| mt15sja020a | Ud | Cartucho de pasta de poliuretano, de 310 cm³. (material) | 0.170 | 1134.15 | 192.81 |
| mo051 | h | Oficial de 1ª montador de painéis metálicos. (mão de obra) | 0.401 | 639.39 | 256.40 |
| mo098 | h | Ajudante de montador de painéis metálicos. (mão de obra) | 0.219 | 398.94 | 87.37 |
| % | % | Custos directos complementares | 2 % | 4627.73 | 92.55 |
|  |  | Custos directos |  |  | 4720.28 |
