# Ripado para montagem de revestimento de telhas cerâmicas

- Propriedade do ficheiro: CYPE INGENIEROS, S.A.
- Formato: FIEBDC-3/2002
- Âmbito geográfico: Cabo Verde
- Moeda: CVE
- Custos indirectos: 3.00 %
- IVA: 15.00 %

## Q Coberturas

### QU Componentes de coberturas inclinadas e curvas

#### QUT De telhas cerâmicas

**QUT020** m² Ripado para montagem de revestimento de telhas cerâmicas.
Ripado simples, de ripa de 42x27 mm de secção, de madeira de pinheiro-bravo (Pinus pinaster), tratada em autoclave, com classe de risco 2, segundo NP EN 335, acabamento escovado, com humidade inferior a 20% fixadas mecanicamente ao suporte, para montagem de revestimento de telha canudo cerâmica, de 40 cm de comprimento e 20 cm de largura, em cobertura inclinada, com uma pendente maior que 26%. Colocação em obra: com parafusos.
Inclui: Marcação. Corte das ripas. Fixação das ripas.
Critério de medição de projecto: Superfície da vertente medida em verdadeira magnitude, segundo documentação gráfica de Projecto.
Critério de medição de obra: Medir-se-á, em verdadeira magnitude, a superfície realmente executada segundo especificações de Projecto.

| Código | Un | Descrição | Rendimento | Preço | Importância |
|---|---|---|---|---|---|
| mt13blw010b | m | Ripa de 42x27 mm de secção, de madeira de pinheiro-bravo (Pinus pinaster), tratada em autoclave, com classe de risco 2, segundo NP EN 335, acabamento escovado, com humidade inferior a 20%. (material) | 3.000 | 87.33 | 261.99 |
| mt13blw131 | Ud | Parafuso para fixação de elementos de madeira. (material) | 6.000 | 17.79 | 106.74 |
| mo020 | h | Oficial de 1ª construção. (mão de obra) | 0.056 | 622.24 | 34.85 |
| mo113 | h | Operário não qualificado construção. (mão de obra) | 0.056 | 383.87 | 21.50 |
| % | % | Custos directos complementares | 2 % | 425.08 | 8.50 |
|  |  | Custos directos |  |  | 433.58 |
