# Revestimento com peças irregulares de pedra natural

- Propriedade do ficheiro: CYPE INGENIEROS, S.A.
- Formato: FIEBDC-3/2002
- Âmbito geográfico: Cabo Verde
- Moeda: CVE
- Custos indirectos: 3.00 %
- IVA: 15.00 %

## R Revestimentos

### RA De peças rígidas em paramentos verticais

#### RAP De pedra natural

**RAP002** m² Revestimento com peças irregulares de pedra natural.
Revestimento em paramento vertical, até 3 m de altura, com peças irregulares de quartzito, de entre 1 e 2 cm de espessura, acabamento natural, assentes com argamassa de cimento M-10 e enchimento das juntas com o mesmo material. Incluindo preparação prévia das pedras e do paramento suporte e limpeza final.
Inclui: Preparação da superfície suporte. Preparação das peças. Colocação das peças. Enchimento das juntas. Limpeza.
Critério de medição de projecto: Superfície medida segundo documentação gráfica de Projecto, descontando as aberturas de superfície maior de 1 m², adicionando em alternativa a superfície da parte interior da abertura, correspondente ao desenvolvimento de ombreiras e padieiras.
Critério de medição de obra: Medir-se-á a superfície realmente executada segundo especificações de Projecto, descontando as aberturas de superfície maior de 1 m², adicionando em alternativa a superfície da parte interior da abertura, correspondente ao desenvolvimento de ombreiras e padieiras.

| Código | Un | Descrição | Rendimento | Preço | Importância |
|---|---|---|---|---|---|
| mt19cir010d | m² | Peças irregulares de quartzito, de entre 1 e 2 cm de espessura, acabamento natural. (material) | 1.000 | 3763.22 | 3763.22 |
| mt09mor010e | m³ | Argamassa de cimento CEM II/B-L 32,5 N tipo M-10, confeccionada em obra com 320 kg/m³ de cimento e uma proporção em volume 1/4. (material) | 0.030 | 17213.14 | 516.39 |
| op00sie030 |  | Serra de disco de diamante, para mesa de trabalho, de corte húmido. | 1.000 | 0.00 | 0.00 |
| op00tal010 |  | Berbequim. | 1.000 | 0.00 | 0.00 |
| mo022 | h | Oficial de 1ª colocador de pedra natural. (mão de obra) | 1.629 | 622.24 | 1013.63 |
| mo060 | h | Ajudante de colocador de pedra natural. (mão de obra) | 1.629 | 398.94 | 649.87 |
| % | % | Custos directos complementares | 2 % | 5943.11 | 118.86 |
|  |  | Custos directos |  |  | 6061.97 |
