# Remate de degrau com revestimento cerâmico ou de pedra natural, através de perfil pré-moldado com banda anti-deslizante de PVC

- Propriedade do ficheiro: CYPE INGENIEROS, S.A.
- Formato: FIEBDC-3/2002
- Âmbito geográfico: Cabo Verde
- Moeda: CVE
- Custos indirectos: 3.00 %
- IVA: 15.00 %

## R Revestimentos

### RE Escadas

#### REA Remates de degrau

**REA031** m Remate de degrau com revestimento cerâmico ou de pedra natural, através de perfil pré-moldado com banda anti-deslizante de PVC.
Formação de remate de degrau com revestimento cerâmico ou de pedra natural, através de perfil de aço inoxidável AISI 304, acabamento escovado, de 9 mm de altura e 30 mm de largura, com banda anti-deslizante de PVC, cor preto grafite RAL 9011, de aderência R-10, segundo DIN 51130, e perfurações trapezoidais para a sua fixação. Incluindo limpeza e preparação da superfície suporte, marcação e fixação do perfil com adesivo e resolução de encontros.
Inclui: Limpeza e preparação da superfície suporte. Marcação. Corte, colocação e fixação do perfil. Resolução de encontros.
Critério de medição de projecto: Comprimento medido segundo documentação gráfica de Projecto.
Critério de medição de obra: Medir-se-á o comprimento realmente executado segundo especificações de Projecto.

| Código | Un | Descrição | Rendimento | Preço | Importância |
|---|---|---|---|---|---|
| mt18jrs230aay1 | m | Perfil de aço inoxidável AISI 304, acabamento escovado, de 9 mm de altura e 30 mm de largura, com banda anti-deslizante de PVC, cor preto grafite RAL 9011, de aderência R-10, segundo DIN 51130, e perfurações trapezoidais para a sua fixação, fornecido em barras de 2,5 m de comprimento, para remate de degrau com revestimento cerâmico ou de pedra natural. (material) | 1.050 | 7043.21 | 7395.37 |
| mo023 | h | Oficial de 1ª ladrilhador. (mão de obra) | 0.066 | 627.12 | 41.39 |
| % | % | Custos directos complementares | 2 % | 7436.76 | 148.74 |
|  |  | Custos directos |  |  | 7585.50 |
