# Pintura com tinta de cal sobre paramento exterior

- Propriedade do ficheiro: CYPE INGENIEROS, S.A.
- Formato: FIEBDC-3/2002
- Âmbito geográfico: Cabo Verde
- Moeda: CVE
- Custos indirectos: 3.00 %
- IVA: 15.00 %

## R Revestimentos

### RF Pinturas em paramentos exteriores

#### RFC Tintas de cal

**RFC020** m² Pintura com tinta de cal sobre paramento exterior.
Aplicação manual de duas demãos de tinta de cal, cor branca, a primeira demão diluída com 30 a 40% de água e a seguinte diluída com 30% de água ou não diluída, (rendimento: 0,29 l/m² cada demão); aplicação prévia de uma demão de primário granuloso translúcido, sobre paramento exterior de argamassa de cal ou argamassa bastarda de cal.
Critérios considerados na determinação do preço da unidade de obra: O preço inclui a protecção dos elementos da envolvente que possam ser afectados durante os trabalhos e a resolução de pontos singulares.
Inclui: Preparação, limpeza e lixagem prévia do suporte. Humedecimento prévio da superfície suporte. Aplicação de uma demão de primário. Aplicação de duas demãos de acabamento.
Critério de medição de projecto: Superfície medida segundo documentação gráfica de Projecto, com o mesmo critério que o suporte base.
Critério de medição de obra: Medir-se-á a superfície realmente executada segundo especificações de Projecto, com o mesmo critério que o suporte base.

| Código | Un | Descrição | Rendimento | Preço | Importância |
|---|---|---|---|---|---|
| mt27pci010a | l | Primário granuloso, translúcido, para melhorar a aderência de tintas ou revestimentos de cal sobre superfícies difíceis. (material) | 0.175 | 1055.72 | 184.75 |
| mt27pir200a | l | Tinta de cal ecológica para exterior, à base de cal apagada e repousada, terras coloridas, carbonato cálcico micronizado e aditivos especiais, cor branca, acabamento mate, textura lisa, anti-caruncho e anti-verdete, muito permeável ao vapor de água, resistente à contaminação urbana, aos raios UV e aos gases de combustão; para aplicar com trincha, rolo ou pistola. (material) | 0.580 | 2674.32 | 1551.11 |
| op00tal020 |  | Berbequim com misturador. | 1.000 | 0.00 | 0.00 |
| mo038 | h | Oficial de 1ª pintor. (mão de obra) | 0.207 | 622.24 | 128.80 |
| mo076 | h | Ajudante de pintor. (mão de obra) | 0.207 | 398.94 | 82.58 |
| % | % | Custos directos complementares | 2 % | 1947.24 | 38.94 |
|  |  | Custos directos |  |  | 1986.18 |
