# Tecto falso amovível em exteriores de réguas de madeira maciça

- Propriedade do ficheiro: CYPE INGENIEROS, S.A.
- Formato: FIEBDC-3/2002
- Âmbito geográfico: Cabo Verde
- Moeda: CVE
- Custos indirectos: 3.00 %
- IVA: 15.00 %

## R Revestimentos

### RH Tectos falsos em exteriores

#### RHM Amovíveis, de madeira

**RHM010** m² Tecto falso amovível em exteriores de réguas de madeira maciça.
Tecto falso amovível suspenso em exteriores, situado a uma altura menor de 4 m, constituído por: ESTRUTURA: estrutura metálica de aço galvanizado de perfis T 24 24x33x3700 mm, com uma modulação de 600 mm, suspensos da laje ou elemento de suporte horizontal de madeira com varões e suspensões cada 1200 mm e perfis distanciadores encastrados nos perfis primários; RÉGUAS DE MADEIRA: réguas de pinho silvestre (Pinus sylvestris), com os bordos macho-fêmea e acanaladuras na face oculta, acabamento envernizado, de 3000x96x16 mm, com classe de risco 1 e 2, segundo NP EN 335. Inclusive ripas de madeira para remate lateral de tecto falso, fixações para a ancoragem dos perfis e acessórios de montagem.
Inclui: Marcação do nível de acabamento e dos eixos da malha modular. Corte das ripas. Fixação das ripas à superfície suporte. Fixação da malha modular à laje ou elemento suporte. Corte das réguas. Fixação das réguas. Fixação das réguas perimetrais de madeira às ripas. Resolução de encontros e pontos singulares. Execução de aberturas para recepção de possíveis elementos de ancoragem e/ou instalações.
Critério de medição de projecto: Superfície medida entre paramentos, segundo documentação gráfica de Projecto, sem descontar aberturas para instalações.
Critério de medição de obra: Medir-se-á a superfície realmente executada segundo especificações de Projecto, sem descontar aberturas para instalações.

| Código | Un | Descrição | Rendimento | Preço | Importância |
|---|---|---|---|---|---|
| mt07emr111a | Ud | Prego, de 4 mm de diâmetro e 40 mm de comprimento, de aço galvanizado de alta aderência. (material) | 3.500 | 11.46 | 40.11 |
| mt12psg190 | Ud | Varão de suspensão. (material) | 1.300 | 60.39 | 78.51 |
| mt12psg210c | Ud | Ligação superior para fixar o varão à suspensão, em tectos falsos suspensos. (material) | 1.500 | 90.22 | 135.33 |
| mt12psg210b | Ud | Seguro para a fixação da suspensão, em tectos falsos suspensos. (material) | 1.500 | 6.76 | 10.14 |
| mt12psg210a | Ud | Suspensão para tectos falsos suspensos. (material) | 1.500 | 58.59 | 87.89 |
| mt12fpg040hj | m | Perfil primário T 24 24x33x3700 mm, cor branca, de aço galvanizado, segundo EN 13964. (material) | 1.050 | 98.82 | 103.76 |
| mt22www100 | Ud | Clipe de aço galvanizado, para a fixação de réguas de madeira em tectos falsos contínuos suspensos com perfis em T. (material) | 12.000 | 64.69 | 776.28 |
| mt12fpg070b | m | Perfil distanciador em U 26/15,5/600 mm, de aço galvanizado. (material) | 0.500 | 64.69 | 32.35 |
| mt22bar030a | m² | Réguas de pinho silvestre (Pinus sylvestris), com os bordos macho-fêmea e acanaladuras na face oculta, acabamento envernizado, de 3000x96x16 mm, com classe de risco 1 e 2, segundo NP EN 335. (material) | 1.050 | 4142.30 | 4349.42 |
| mt07mee203cd | m | Ripa de 28x28 mm de secção, de madeira de pinheiro-bravo (Pinus pinaster), tratada em autoclave, com classe de risco 4, segundo NP EN 335, acabamento escovado, com humidade inferior a 20%. (material) | 1.000 | 119.59 | 119.59 |
| mt07emr113ae | Ud | Parafuso autoperfurante para madeira, de 3,5 mm de diâmetro e 50 mm de comprimento, de aço galvanizado com revestimento de crómio. (material) | 2.500 | 8.95 | 22.38 |
| op00cep010 |  | Plainas. | 1.000 | 0.00 | 0.00 |
| op00tro010 |  | Cortadora de disco para bancada. | 1.000 | 0.00 | 0.00 |
| op00ato010 |  | Aparafusadora. | 1.000 | 0.00 | 0.00 |
| op00tal010 |  | Berbequim. | 1.000 | 0.00 | 0.00 |
| op00cor050 |  | Cortadora manual de madeira, de disco. | 1.000 | 0.00 | 0.00 |
| mo015 | h | Oficial de 1ª montador de tectos falsos. (mão de obra) | 0.664 | 639.39 | 424.55 |
| mo082 | h | Ajudante de montador de tectos falsos. (mão de obra) | 0.717 | 398.94 | 286.04 |
| % | % | Custos directos complementares | 2 % | 6466.35 | 129.33 |
|  |  | Custos directos |  |  | 6595.68 |
