# Esmalte sobre tubagem de aço preto

- Propriedade do ficheiro: CYPE INGENIEROS, S.A.
- Formato: FIEBDC-3/2002
- Âmbito geográfico: Cabo Verde
- Moeda: CVE
- Custos indirectos: 3.00 %
- IVA: 15.00 %

## R Revestimentos

### RN Pinturas em metais

#### RNS Tintas especiais

**RNS040** m Esmalte sobre tubagem de aço preto.
Aplicação manual de duas demãos de esmalte sintético à base de resinas alquídicas, cor verde RAL 6032, acabamento brilhante; aplicação prévia de uma demão de primário sintético antioxidante, à base de resinas alquídicas, cor cinzento, acabamento mate, sobre tubagem interior de aço preto de 1" de diâmetro nominal interior.
Inclui: Preparação e limpeza da superfície suporte. Aplicação da demão de primário. Aplicação de duas demãos de acabamento.
Critério de medição de projecto: Comprimento medido segundo documentação gráfica de Projecto.
Critério de medição de obra: Medir-se-á o comprimento realmente executado segundo especificações de Projecto.

| Código | Un | Descrição | Rendimento | Preço | Importância |
|---|---|---|---|---|---|
| mt27pfi203a | l | Primário sintético antioxidante de secagem rápida, cor cinzento, acabamento mate, à base de resinas alquídicas, pigmentos orgânicos, pigmentos inorgânicos, pigmentos antioxidantes e dissolvente formado à base de uma mistura de hidrocarbonetos, de alta resistência à corrosão, para aplicar com trincha, rolo ou pistola sobre superfícies metálicas. (material) | 0.009 | 1523.07 | 13.71 |
| mt27ess201b | l | Esmalte sintético, para interior, cor verde RAL 6032, acabamento brilhante, à base de resinas alquídicas, pigmentos orgânicos, pigmentos inorgânicos, pigmentos antioxidantes e dissolvente formado à base de uma mistura de hidrocarbonetos alifáticos, de alta resistência à corrosão, para aplicar com trincha, rolo ou pistola sobre superfícies metálicas. (material) | 0.013 | 2556.42 | 33.23 |
| op00dec010 |  | Soprador. | 1.000 | 0.00 | 0.00 |
| mo038 | h | Oficial de 1ª pintor. (mão de obra) | 0.079 | 627.12 | 49.54 |
| mo076 | h | Ajudante de pintor. (mão de obra) | 0.043 | 402.07 | 17.29 |
| % | % | Custos directos complementares | 2 % | 113.77 | 2.28 |
|  |  | Custos directos |  |  | 116.05 |
