# Esmalte sobre tubagem de aço galvanizado

- Propriedade do ficheiro: CYPE INGENIEROS, S.A.
- Formato: FIEBDC-3/2002
- Âmbito geográfico: Cabo Verde
- Moeda: CVE
- Custos indirectos: 3.00 %
- IVA: 15.00 %

## R Revestimentos

### RN Pinturas em metais

#### RNS Tintas especiais

**RNS041** m Esmalte sobre tubagem de aço galvanizado.
Aplicação manual de duas demãos de esmalte de poliuretano, cor verde RAL 6032, acabamento brilhante; aplicação prévia de uma demão de primário fosfocromatante de um só componente, cor cinzento, acabamento mate, sobre tubagem interior de aço galvanizado de 1" de diâmetro nominal interior.
Inclui: Preparação e limpeza da superfície suporte. Aplicação da demão de primário. Aplicação de duas demãos de acabamento.
Critério de medição de projecto: Comprimento medido segundo documentação gráfica de Projecto.
Critério de medição de obra: Medir-se-á o comprimento realmente executado segundo especificações de Projecto.

| Código | Un | Descrição | Rendimento | Preço | Importância |
|---|---|---|---|---|---|
| mt27pfi202a | l | Primário fosfocromatante de um só componente, cor cinzento, acabamento mate, à base de resinas de polivinil butiral modificado, pigmentos antioxidantes isentos de cromatos, pigmentos extendedores e dissolvente formado à base de uma mistura de hidrocarbonetos, álcoois e dissolvente cetónico, para aplicar com trincha ou pistola sobre superfícies metálicas. (material) | 0.006 | 2434.38 | 14.61 |
| mt27esp011b | l | Esmalte de poliuretano, cor verde RAL 6032, acabamento brilhante, à base de resinas acrílicas hidroxiladas, isocianatos alifáticos, pigmentos minerais, pigmentos orgânicos e dissolvente formado à base de uma mistura de hidrocarbonetos e dissolvente cetónico, de muito alta resistência à corrosão, para aplicar com pistola sobre superfícies metálicas. (material) | 0.015 | 3201.47 | 48.02 |
| op00dec010 |  | Soprador. | 1.000 | 0.00 | 0.00 |
| mo038 | h | Oficial de 1ª pintor. (mão de obra) | 0.079 | 627.12 | 49.54 |
| mo076 | h | Ajudante de pintor. (mão de obra) | 0.043 | 402.07 | 17.29 |
| % | % | Custos directos complementares | 2 % | 129.46 | 2.59 |
|  |  | Custos directos |  |  | 132.05 |
