# Reparação de fendas em paramento interior com emboço

- Propriedade do ficheiro: CYPE INGENIEROS, S.A.
- Formato: FIEBDC-3/2002
- Âmbito geográfico: Cabo Verde
- Moeda: CVE
- Custos indirectos: 3.00 %
- IVA: 15.00 %

## R Revestimentos

### RP Conglomerados tradicionais

#### RPY Reparações

**RPY010** m² Reparação de fendas em paramento interior com emboço.
Reparação de fendas em paramento vertical interior até 3 m de altura, emboço com argamassa de cimento, através de picagem revestimento com meios manuais, aplicação de argamassa de cimento M-5 aplicado directamente com acabamento superficial rugoso, para servir de base a um posterior revestimento, reforçado com malha de fibra de vidro tecida, com impregnação de PVC, de 10x10 mm de vão de malha, anti-álcalis, de 115 a 125 g/m² e 500 µm de espessura. Incluindo limpeza prévia da superfície a reparar, correcções de falhas, cura, limpeza final, remoção, armazenamento e carga manual de entulho para camião ou contentor.
Inclui: Limpeza prévia da superfície a reparar. Picagem manual. Aplicação de argamassa. Colocação da malha. Acabamento superficial. Cura. Limpeza final. Carga de entulho para camião ou contentor.
Critério de medição de projecto: Superfície medida segundo documentação gráfica de Projecto.
Critério de medição de obra: Medir-se-á a superfície realmente executada segundo especificações de Projecto.

| Código | Un | Descrição | Rendimento | Preço | Importância |
|---|---|---|---|---|---|
| mt09mor010c | m³ | Argamassa de cimento CEM II/B-L 32,5 N tipo M-5, confeccionada em obra com 230 kg/m³ de cimento e uma proporção em volume 1/6. (material) | 0.015 | 15032.44 | 225.49 |
| mt09var030a | m² | Malha de fibra de vidro tecida, com impregnação de PVC, de 10x10 mm de vão de malha, anti-álcalis, de 115 a 125 g/m² e 500 µm de espessura, para armar rebocos tradicionais, emboços e argamassas. (material) | 1.050 | 202.09 | 212.19 |
| op00tal020 |  | Berbequim com misturador. | 1.000 | 0.00 | 0.00 |
| mo020 | h | Oficial de 1ª construção. (mão de obra) | 0.554 | 627.12 | 347.42 |
| mo113 | h | Operário não qualificado construção. (mão de obra) | 0.986 | 386.89 | 381.47 |
| % | % | Custos directos complementares | 2 % | 1166.57 | 23.33 |
|  |  | Custos directos |  |  | 1189.90 |
