# Rodapé de alumínio

- Propriedade do ficheiro: CYPE INGENIEROS, S.A.
- Formato: FIEBDC-3/2002
- Âmbito geográfico: Cabo Verde
- Moeda: CVE
- Custos indirectos: 3.00 %
- IVA: 15.00 %

## R Revestimentos

### RS Pavimentos

#### RSD Remates de pavimento

**RSD015** m Rodapé de alumínio.
Rodapé de alumínio anodizado, de 60 mm de altura, cor prata. COLOCAÇÃO: com cola.
Inclui: Limpeza e preparação da superfície suporte. Marcação. Corte do rodapé. Colocação e fixação do rodapé. Resolução de esquinas e encontros. Limpeza final.
Critério de medição de projecto: Comprimento medido segundo documentação gráfica de Projecto, sem incluir vãos de portas. Não foi incrementada a medição por perdas, uma vez que na composição se considerou 5% a mais.
Critério de medição de obra: Medir-se-á o comprimento realmente executado segundo especificações de Projecto.

| Código | Un | Descrição | Rendimento | Preço | Importância |
|---|---|---|---|---|---|
| mt47adc110a | kg | Cola especial de poliuretano bicomponente. (material) | 0.060 | 762.33 | 45.74 |
| mt18rpp010a | m | Rodapé de alumínio anodizado, de 60 mm de altura, cor prata, inclusive peças para uniões, resolução de ângulos e terminações. (material) | 1.050 | 2145.31 | 2252.58 |
| mo023 | h | Oficial de 1ª ladrilhador. (mão de obra) | 0.163 | 627.12 | 102.22 |
| % | % | Custos directos complementares | 2 % | 2400.54 | 48.01 |
|  |  | Custos directos |  |  | 2448.55 |
