# Remate para pavimento técnico

- Propriedade do ficheiro: CYPE INGENIEROS, S.A.
- Formato: FIEBDC-3/2002
- Âmbito geográfico: Cabo Verde
- Moeda: CVE
- Custos indirectos: 3.00 %
- IVA: 15.00 %

## R Revestimentos

### RS Pavimentos

#### RSE Técnicos

**RSE120** m Remate para pavimento técnico.
Execução de remate para pavimento técnico, realizado com painéis com núcleo de aglomerado de madeira de alta densidade, maior ou igual a 650 kg/m³. Inclusive marcação, fixação, nivelação e revestimento. Totalmente montado, com todos os elementos necessários para a sua instalação.
Inclui: Marcação. Colocação, nivelação e fixação dos painéis.
Critério de medição de projecto: Comprimento medido segundo documentação gráfica de Projecto.
Critério de medição de obra: Medir-se-á o comprimento realmente executado segundo especificações de Projecto.

| Código | Un | Descrição | Rendimento | Preço | Importância |
|---|---|---|---|---|---|
| mt12pmm030 | m | Remate para pavimento técnico, realizado com painéis com núcleo de aglomerado de madeira de alta densidade, maior ou igual a 650 kg/m³; inclusive revestimento. (material) | 1.000 | 9803.39 | 9803.39 |
| mo011 | h | Oficial de 1ª montador. (mão de obra) | 0.136 | 644.41 | 87.64 |
| mo080 | h | Ajudante de montador. (mão de obra) | 0.136 | 402.07 | 54.68 |
| % | % | Custos directos complementares | 2 % | 9945.71 | 198.91 |
|  |  | Custos directos |  |  | 10144.62 |
