# Caixa para pavimento técnico

- Propriedade do ficheiro: CYPE INGENIEROS, S.A.
- Formato: FIEBDC-3/2002
- Âmbito geográfico: Cabo Verde
- Moeda: CVE
- Custos indirectos: 3.00 %
- IVA: 15.00 %

## R Revestimentos

### RS Pavimentos

#### RSE Técnicos

**RSE130** Ud Caixa para pavimento técnico.
Formação de caixa de painel de pavimento técnico, para a posterior colocação de tampas de registo de instalações ou de grelhas de ventilação (não incluídas neste preço). Inclusive marcação, corte das peças e resolução de encontros. Totalmente terminada.
Inclui: Marcação. Corte das peças. Formação da caixa.
Critério de medição de projecto: Número de unidades previstas, segundo documentação gráfica de Projecto.
Critério de medição de obra: Medir-se-á o número de unidades realmente executadas segundo especificações de Projecto.

| Código | Un | Descrição | Rendimento | Preço | Importância |
|---|---|---|---|---|---|
| mo011 | h | Oficial de 1ª montador. (mão de obra) | 0.816 | 644.41 | 525.84 |
| mo080 | h | Ajudante de montador. (mão de obra) | 0.816 | 402.07 | 328.09 |
| % | % | Custos directos complementares | 2 % | 853.93 | 17.08 |
|  |  | Custos directos |  |  | 871.01 |
