# Pavimento flexível têxtil

- Propriedade do ficheiro: CYPE INGENIEROS, S.A.
- Formato: FIEBDC-3/2002
- Âmbito geográfico: Cabo Verde
- Moeda: CVE
- Custos indirectos: 3.00 %
- IVA: 15.00 %

## R Revestimentos

### RS Pavimentos

#### RST Têxteis (alcatifas)

**RST010** m² Pavimento flexível têxtil.
Pavimento de alcatifa de fibra sintética 100% poliamida, tipo argolado, fabricada por processo tufting, fornecida em rolos de 4x20 m. Colocação em obra: com adesivo de contacto, sobre camada fina de nivelação.
Critérios considerados na determinação do preço da unidade de obra: O preço não inclui a camada fina de nivelação.
Inclui: Implantação e recorte do pavimento. Aplicação da cola. Colocação do pavimento. Resolução de encontros e pontos singulares. Eliminação e limpeza do material sobrante. Limpeza final do pavimento.
Critério de medição de projecto: Superfície útil, medida segundo documentação gráfica de Projecto.
Critério de medição de obra: Medir-se-á a superfície realmente executada segundo especificações de Projecto.

| Código | Un | Descrição | Rendimento | Preço | Importância |
|---|---|---|---|---|---|
| mt18dww010a | kg | Adesivo de contacto à base de resina acrílica em dispersão aquosa, para pavimento de borracha, linóleo, PVC, alcatifa e têxtil. (material) | 0.250 | 754.86 | 188.72 |
| mt18dte010a | m² | Alcatifa de fibra sintética 100% poliamida, tipo argolado, fabricada por processo tufting, fornecida em rolos de 4x20 m. (material) | 1.050 | 4127.23 | 4333.59 |
| mo027 | h | Oficial de 1ª instalador de alcatifas e revestimentos têxteis. (mão de obra) | 0.136 | 627.12 | 85.29 |
| mo065 | h | Ajudante de instalador de alcatifas e revestimentos têxteis. (mão de obra) | 0.136 | 402.07 | 54.68 |
| % | % | Custos directos complementares | 2 % | 4662.28 | 93.25 |
|  |  | Custos directos |  |  | 4755.53 |
