# Reparação de pavimento de betão impresso, com argamassa

- Propriedade do ficheiro: CYPE INGENIEROS, S.A.
- Formato: FIEBDC-3/2002
- Âmbito geográfico: Cabo Verde
- Moeda: CVE
- Custos indirectos: 3.00 %
- IVA: 15.00 %

## R Revestimentos

### RS Pavimentos

#### RSY Reparações

**RSY011** m² Reparação de pavimento de betão impresso, com argamassa.
Reparação de pavimento de betão impresso com argamassa endurecedora, cor Blanco, composta de aglomerantes hidráulicos, inertes siliciosos seleccionados, resinas sintéticas, aditivos catalisadores e corantes inorgânicos, rendimento 4,5 kg/m²; acabamento impresso em relevo, prévia aplicação de desmoldante em pó, cor incolor e camada de impermeabilização final com resina em base aquosa, incolor.
Critérios considerados na determinação do preço da unidade de obra: O preço não inclui a preparação do suporte.
Inclui: Limpeza do suporte com água. Aplicação da argamassa. Aplicação do desmoldante até conseguir um cobrimento total. Impressão do betão através de moldes. Limpeza da superfície de betão, através de máquina hidrolimpadora de água a pressão. Aplicação da resina de acabamento.
Critério de medição de projecto: Superfície medida segundo documentação gráfica de Projecto.
Critério de medição de obra: Medir-se-á a superfície realmente executada segundo especificações de Projecto.

| Código | Un | Descrição | Rendimento | Preço | Importância |
|---|---|---|---|---|---|
| mt09hip005ba | kg | Argamassa endurecedora, cor Blanco, composta de aglomerantes hidráulicos, inertes siliciosos seleccionados, resinas sintéticas, aditivos catalisadores e corantes inorgânicos, de alta resistência à abrasão. (material) | 4.500 | 72.54 | 326.43 |
| mt09hip020i | kg | Desmoldante em pó, cor incolor, composto de agentes anti-aderentes e corantes inorgânicos, aplicado em pavimentos contínuos de betão impresso. (material) | 0.100 | 534.19 | 53.42 |
| mt09hip030b | l | Resina em base aquosa, incolor, para a cura e a protecção de pavimentos contínuos de betão impresso, formada por uma dispersão de resina acrílica estirenada. (material) | 0.100 | 402.60 | 40.26 |
| mq08lch040 | h | Hidrolimpadora a pressão. (equipamento) | 0.174 | 498.93 | 86.81 |
| mo041 | h | Oficial de 1ª construção de obra civil. (mão de obra) | 0.272 | 627.12 | 170.58 |
| mo087 | h | Ajudante de construção de obra civil. (mão de obra) | 0.272 | 402.07 | 109.36 |
| % | % | Custos directos complementares | 2 % | 786.86 | 15.74 |
|  |  | Custos directos |  |  | 802.60 |
