# Consola de escaiola

- Propriedade do ficheiro: CYPE INGENIEROS, S.A.
- Formato: FIEBDC-3/2002
- Âmbito geográfico: Cabo Verde
- Moeda: CVE
- Custos indirectos: 3.00 %
- IVA: 15.00 %

## R Revestimentos

### RT Tectos falsos em interiores

#### RTP Pré-fabricados de escaiola

**RTP280** Ud Consola de escaiola.
Consola de escaiola, de 52x41x20,5 cm, para colocação saliente em parede, fixada com cola para escaiola. Inclusive acessórios de fixação.
Inclui: Implantação da peça. Humidificação da base de fixação. Espalhamento da cola. Colocação e enchimento das juntas da peça.
Critério de medição de projecto: Número de unidades previstas, segundo documentação gráfica de Projecto.
Critério de medição de obra: Medir-se-á o número de unidades realmente colocadas segundo especificações de Projecto.

| Código | Un | Descrição | Rendimento | Preço | Importância |
|---|---|---|---|---|---|
| mt12rea240a | Ud | Consola de escaiola, de 52x41x20,5 cm, para colocação saliente em parede. (material) | 1.050 | 7928.61 | 8325.04 |
| mt09eyc030 | kg | Cola para escaiola. (material) | 0.470 | 45.63 | 21.45 |
| mo035 | h | Oficial de 1ª escaiolador. (mão de obra) | 0.265 | 627.12 | 166.19 |
| % | % | Custos directos complementares | 2 % | 8512.68 | 170.25 |
|  |  | Custos directos |  |  | 8682.93 |
