# Cantoneira metálica

- Propriedade do ficheiro: CYPE INGENIEROS, S.A.
- Formato: FIEBDC-3/2002
- Âmbito geográfico: Cabo Verde
- Moeda: CVE
- Custos indirectos: 3.00 %
- IVA: 15.00 %

## R Revestimentos

### RY Preparações, protecções, reparações e reforços de revestimentos

#### RYA Protecção de arestas

**RYA010** m Cantoneira metálica.
De protecção de arestas de aço galvanizado, com canto arredondado de 7,5 mm de espessura, para a protecção de arestas em revestimentos de argamassa, aplicados sobre paramentos interiores.
Inclui: Marcação. Corte das peças. Fixação.
Critério de medição de projecto: Comprimento medido segundo documentação gráfica de Projecto.
Critério de medição de obra: Medir-se-á o comprimento realmente executado segundo especificações de Projecto.

| Código | Un | Descrição | Rendimento | Preço | Importância |
|---|---|---|---|---|---|
| mt28vye030c | m | De protecção de arestas de aço galvanizado, com canto arredondado de 7,5 mm de espessura, para a protecção de arestas. (material) | 1.020 | 405.92 | 414.04 |
| mo021 | h | Oficial de 1ª construção em trabalhos auxiliares de pedreiro. (mão de obra) | 0.076 | 622.24 | 47.29 |
| mo114 | h | Operário não qualificado construção em trabalhos auxiliares de pedreiro. (mão de obra) | 0.038 | 383.87 | 14.59 |
| % | % | Custos directos complementares | 2 % | 475.92 | 9.52 |
|  |  | Custos directos |  |  | 485.44 |
