# Estrutura encastrada para chuveiro

- Propriedade do ficheiro: CYPE INGENIEROS, S.A.
- Formato: FIEBDC-3/2002
- Âmbito geográfico: Cabo Verde
- Moeda: CVE
- Custos indirectos: 3.00 %
- IVA: 15.00 %

## S Equipamentos fixos e sinalização

### SA Aparelhos sanitários

#### SAD Bases de chuveiro

**SAD110** Ud Estrutura encastrada para chuveiro.
Estrutura pré-montada de aço galvanizado, de 530 mm de largura, com sifão de parede, com perfis de apoio de aço galvanizado reguláveis em altura entre 65 e 90 mm, para chuveiro, com tubo de ligação de polietileno de alta densidade de 40 mm de diâmetro, tampa de protecção com rufo e fixações. Instalação encastrada em parede de alvenaria.
Inclui: Marcação. Colocação e fixação da estrutura. Ligação à rede de drenagem. Colocação do perfil. Verificação do seu correcto funcionamento.
Critério de medição de projecto: Número de unidades previstas, segundo documentação gráfica de Projecto.
Critério de medição de obra: Medir-se-á o número de unidades realmente colocadas segundo especificações de Projecto.

| Código | Un | Descrição | Rendimento | Preço | Importância |
|---|---|---|---|---|---|
| mt30geb085e | Ud | Estrutura pré-montada de aço galvanizado, de 530 mm de largura, com sifão de parede, com perfis de apoio de aço galvanizado reguláveis em altura entre 65 e 90 mm, para chuveiro, com tubo de ligação de polietileno de alta densidade de 40 mm de diâmetro, tampa de protecção com rufo e fixações, para encastrar em parede de alvenaria ou em parede de placas de gesso. (material) | 1.000 | 54872.57 | 54872.57 |
| op00tal010 |  | Berbequim. | 1.000 | 0.00 | 0.00 |
| op00ato010 |  | Aparafusadora. | 1.000 | 0.00 | 0.00 |
| mo008 | h | Oficial de 1ª canalizador. (mão de obra) | 0.908 | 639.39 | 580.57 |
| % | % | Custos directos complementares | 2 % | 55453.14 | 1109.06 |
|  |  | Custos directos |  |  | 56562.20 |
