# Protector de mãos para porta interior, de lâmina vinílica. Colocação no aro e na folha da porta

- Propriedade do ficheiro: CYPE INGENIEROS, S.A.
- Formato: FIEBDC-3/2002
- Âmbito geográfico: Cabo Verde
- Moeda: CVE
- Custos indirectos: 3.00 %
- IVA: 15.00 %

## S Equipamentos fixos e sinalização

### SD Protecções

#### SDO Protectores para portas

**SDO021** Ud Protector de mãos para porta interior, de lâmina vinílica. Colocação no aro e na folha da porta.
Protector de mãos para porta interior, de lâmina vinílica transparente, flexível, de 2 mm de espessura, 1200 mm de altura e 90° de abertura, para colocar no aro e na folha da porta, com guias laterais autocolantes, de alumínio.
Inclui: Marcação. Montagem e fixação.
Critério de medição de projecto: Número de unidades previstas, segundo documentação gráfica de Projecto.
Critério de medição de obra: Medir-se-á o número de unidades realmente colocadas segundo especificações de Projecto.

| Código | Un | Descrição | Rendimento | Preço | Importância |
|---|---|---|---|---|---|
| mt53pdi053m | Ud | Protector de mãos para porta interior, de lâmina vinílica transparente, flexível, de 2 mm de espessura, 1200 mm de altura e 90° de abertura, para colocar no aro e na folha da porta, com guias laterais autocolantes, de alumínio. (material) | 1.000 | 4874.60 | 4874.60 |
| mo080 | h | Ajudante de montador. (mão de obra) | 0.122 | 398.94 | 48.67 |
| % | % | Custos directos complementares | 2 % | 4923.27 | 98.47 |
|  |  | Custos directos |  |  | 5021.74 |
