# Banda protectora de PVC

- Propriedade do ficheiro: CYPE INGENIEROS, S.A.
- Formato: FIEBDC-3/2002
- Âmbito geográfico: Cabo Verde
- Moeda: CVE
- Custos indirectos: 3.00 %
- IVA: 15.00 %

## S Equipamentos fixos e sinalização

### SD Protecções

#### SDP Fitas protectoras de paramentos verticais

**SDP011** m Banda protectora de PVC.
Banda protectora de PVC, de 260 mm de largura e 4,5 mm de espessura, de cor cinzento, fixada através cola de poliuretano ao paramento.
Inclui: Marcação. Fixação da banda ao paramento vertical.
Critério de medição de projecto: Comprimento medido entre eixos, segundo documentação gráfica de Projecto.
Critério de medição de obra: Medir-se-á, a eixos, o comprimento realmente executado segundo especificações de Projecto.

| Código | Un | Descrição | Rendimento | Preço | Importância |
|---|---|---|---|---|---|
| mt53pdi010ea | m | Banda protectora de PVC, de 260 mm de largura e 4,5 mm de espessura, de cor cinzento, Euroclasse B-s1, d0 de reacção ao fogo, segundo NP EN 13501-1. (material) | 1.050 | 4249.85 | 4462.34 |
| mt47adc110a | kg | Cola especial de poliuretano bicomponente. (material) | 0.330 | 754.53 | 248.99 |
| mo011 | h | Oficial de 1ª montador. (mão de obra) | 0.061 | 639.39 | 39.00 |
| mo080 | h | Ajudante de montador. (mão de obra) | 0.061 | 398.94 | 24.34 |
| % | % | Custos directos complementares | 2 % | 4774.67 | 95.49 |
|  |  | Custos directos |  |  | 4870.16 |
