# Escada escamoteável

- Propriedade do ficheiro: CYPE INGENIEROS, S.A.
- Formato: FIEBDC-3/2002
- Âmbito geográfico: Cabo Verde
- Moeda: CVE
- Custos indirectos: 3.00 %
- IVA: 15.00 %

## S Equipamentos fixos e sinalização

### SE Escadas pré-fabricadas

#### SEE Escamoteáveis

**SEE010** Ud Escada escamoteável.
Escada escamoteável de madeira, acabamento envernizado, de 3 tramos, para vencer uma altura entre pisos de 233 a 280 cm e para uma abertura de 100x60 cm, de altura regulável, com degraus anti-deslizantes de 8 cm de largura, tacos de borracha, tampa interior, barra de abertura e caixa com isolamento térmico incorporado, assente com argamassa de cimento, confeccionada em obra, dosificação 1:6. Totalmente montada.
Inclui: Marcação e fixação da caixa. Colocação da escada e da tampa. Vedação das juntas com silicone neutro.
Critério de medição de projecto: Número de unidades previstas, segundo documentação gráfica de Projecto.
Critério de medição de obra: Medir-se-á o número de unidades realmente executadas segundo especificações de Projecto.

| Código | Un | Descrição | Rendimento | Preço | Importância |
|---|---|---|---|---|---|
| mt44efk020ed | Ud | Escada escamoteável de madeira, acabamento envernizado, de 3 tramos, para vencer uma altura entre pisos de 233 a 280 cm e para uma abertura de 100x60 cm, de altura regulável, com degraus anti-deslizantes de 8 cm de largura, tacos de borracha, tampa interior, barra de abertura e caixa com isolamento térmico incorporado para encastrar no suporte. (material) | 1.000 | 66355.33 | 66355.33 |
| mt08aaa010a | m³ | Água. (material) | 0.022 | 193.69 | 4.26 |
| mt01arg005a | t | Areia de pedreira, para argamassa preparada em obra. (material) | 0.176 | 2085.80 | 367.10 |
| mt08cem000m | kg | Cimento cinzento em sacos. (material) | 27.000 | 17.22 | 464.94 |
| mt15sja100 | Ud | Cartucho de pasta de silicone neutro. (material) | 1.000 | 506.18 | 506.18 |
| mq06hor010 | h | Betoneira eléctrica com uma capacidade de amassadura de 160 l. (equipamento) | 0.088 | 330.99 | 29.13 |
| op00ato010 |  | Aparafusadora. | 1.000 | 0.00 | 0.00 |
| op00tal010 |  | Berbequim. | 1.000 | 0.00 | 0.00 |
| mo011 | h | Oficial de 1ª montador. (mão de obra) | 6.345 | 639.39 | 4056.93 |
| mo080 | h | Ajudante de montador. (mão de obra) | 7.442 | 398.94 | 2968.91 |
| % | % | Custos directos complementares | 2 % | 74752.78 | 1495.06 |
|  |  | Custos directos |  |  | 76247.84 |
