# Escada metálica em caracol

- Propriedade do ficheiro: CYPE INGENIEROS, S.A.
- Formato: FIEBDC-3/2002
- Âmbito geográfico: Cabo Verde
- Moeda: CVE
- Custos indirectos: 3.00 %
- IVA: 15.00 %

## S Equipamentos fixos e sinalização

### SE Escadas pré-fabricadas

#### SET Em caracol

**SET010** Ud Escada metálica em caracol.
Escada metálica em caracol para um piso interior de habitação, de até 3,00 m de altura livre, de 1,20 m de diâmetro, formada com perfis de aço laminado a frio, formando uma árvore central de 100 mm de diâmetro, degraus de chapa estampada de 3 mm de espessura, guarda formada por barras verticais de varão de aço liso e corrimão com acabamento em PVC. Inclusive tapamento de abertura superior, elementos de fixação e tinta antioxidante. Realizada em oficina e montada em obra com trabalhos auxiliares de pedreiro incluídos. Completamente terminada.
Inclui: Marcação e fixação da estrutura central. Marcação dos degraus. Colocação e fixação prévia dos degraus. Nivelamento e ajuste da posição dos degraus. Acabamento dos degraus. Marcação e colocação da guarda e corrimão. Fixação definitiva.
Critério de medição de projecto: Número de unidades previstas, segundo documentação gráfica de Projecto.
Critério de medição de obra: Medir-se-á o número de unidades realmente executadas segundo especificações de Projecto.

| Código | Un | Descrição | Rendimento | Preço | Importância |
|---|---|---|---|---|---|
| mt26eme020a | Ud | Elementos de ancoragem e fixação de escada metálica de caracol para um piso de altura livre até 3,00 m e 1,2 m de diâmetro, no interior de uma habitação. (material) | 1.000 | 14705.09 | 14705.09 |
| mt26eme010aa | Ud | Escada metálica de caracol para um piso de altura livre até 3,00 m e 1,2 m de diâmetro, realizada com perfis de aço laminado a frio, formando uma árvore central de 100 mm de diâmetro, degraus de chapa estampada de 3 mm de espessura, guarda de barras verticais de varão de aço liso e corrimão com acabamento em PVC. (material) | 1.000 | 250520.80 | 250520.80 |
| op00ato010 |  | Aparafusadora. | 1.000 | 0.00 | 0.00 |
| op00tal010 |  | Berbequim. | 1.000 | 0.00 | 0.00 |
| mo018 | h | Oficial de 1ª serralheiro. (mão de obra) | 4.315 | 635.34 | 2741.49 |
| mo059 | h | Ajudante de serralheiro. (mão de obra) | 4.315 | 402.84 | 1738.25 |
| % | % | Custos directos complementares | 2 % | 269705.63 | 5394.11 |
|  |  | Custos directos |  |  | 275099.74 |
