# Bica de banheira

- Propriedade do ficheiro: CYPE INGENIEROS, S.A.
- Formato: FIEBDC-3/2002
- Âmbito geográfico: Cabo Verde
- Moeda: CVE
- Custos indirectos: 3.00 %
- IVA: 15.00 %

## S Equipamentos fixos e sinalização

### SG Torneiras

#### SGB Para banheiras

**SGB082** Ud Bica de banheira.
Bica de banheira mural, de 1/2", acabamento cromado, de 221 mm de comprimento, com espelho metálico e arejador tipo Mousseur.
Inclui: Colocação. Verificação do seu correcto funcionamento.
Critério de medição de projecto: Número de unidades previstas, segundo documentação gráfica de Projecto.
Critério de medição de obra: Medir-se-á o número de unidades realmente colocadas segundo especificações de Projecto.

| Código | Un | Descrição | Rendimento | Preço | Importância |
|---|---|---|---|---|---|
| mt31gro915a | Ud | Bica de banheira mural, de 1/2", acabamento cromado, de 221 mm de comprimento, com espelho metálico e arejador tipo Mousseur. (material) | 1.000 | 25323.14 | 25323.14 |
| mo008 | h | Oficial de 1ª canalizador. (mão de obra) | 0.130 | 672.75 | 87.46 |
| % | % | Custos directos complementares | 2 % | 25410.60 | 508.21 |
|  |  | Custos directos |  |  | 25918.81 |
