# Suporte de chuveiro de mão

- Propriedade do ficheiro: CYPE INGENIEROS, S.A.
- Formato: FIEBDC-3/2002
- Âmbito geográfico: Cabo Verde
- Moeda: CVE
- Custos indirectos: 3.00 %
- IVA: 15.00 %

## S Equipamentos fixos e sinalização

### SG Torneiras

#### SGD Para chuveiros

**SGD082** Ud Suporte de chuveiro de mão.
Rampa, de 60 cm de comprimento, acabamento cromado, com elemento deslizante para ajuste em altura. Inclusive elementos de fixação.
Inclui: Colocação. Verificação do seu correcto funcionamento.
Critério de medição de projecto: Número de unidades previstas, segundo documentação gráfica de Projecto.
Critério de medição de obra: Medir-se-á o número de unidades realmente colocadas segundo especificações de Projecto.

| Código | Un | Descrição | Rendimento | Preço | Importância |
|---|---|---|---|---|---|
| mt31gro132a | Ud | Rampa, de 60 cm de comprimento, acabamento cromado, com elemento deslizante para ajuste em altura, inclusive elementos de fixação. (material) | 1.000 | 9739.96 | 9739.96 |
| mo008 | h | Oficial de 1ª canalizador. (mão de obra) | 0.130 | 639.39 | 83.12 |
| % | % | Custos directos complementares | 2 % | 9823.08 | 196.46 |
|  |  | Custos directos |  |  | 10019.54 |
