# Chuveiro de mão

- Propriedade do ficheiro: CYPE INGENIEROS, S.A.
- Formato: FIEBDC-3/2002
- Âmbito geográfico: Cabo Verde
- Moeda: CVE
- Custos indirectos: 3.00 %
- IVA: 15.00 %

## S Equipamentos fixos e sinalização

### SG Torneiras

#### SGD Para chuveiros

**SGD080** Ud Chuveiro de mão.
Chuveiro de mão, acabamento cromado, com dois tipos de jacto (Rain e Jet), com limitador de caudal a 5,7 l/min, aro protector de silicone com tecnologia ShockProof e sistema anticalcário.
Inclui: Ligação e verificação do seu correcto funcionamento.
Critério de medição de projecto: Número de unidades previstas, segundo documentação gráfica de Projecto.
Critério de medição de obra: Medir-se-á o número de unidades realmente colocadas segundo especificações de Projecto.

| Código | Un | Descrição | Rendimento | Preço | Importância |
|---|---|---|---|---|---|
| mt31gro134a | Ud | Chuveiro de mão, acabamento cromado, com dois tipos de jacto (Rain e Jet), com limitador de caudal a 5,7 l/min, aro protector de silicone com tecnologia ShockProof e sistema anticalcário. (material) | 1.000 | 4787.62 | 4787.62 |
| mo008 | h | Oficial de 1ª canalizador. (mão de obra) | 0.052 | 639.39 | 33.25 |
| % | % | Custos directos complementares | 2 % | 4820.87 | 96.42 |
|  |  | Custos directos |  |  | 4917.29 |
