# Curva de chuveiro com tomada para bicha

- Propriedade do ficheiro: CYPE INGENIEROS, S.A.
- Formato: FIEBDC-3/2002
- Âmbito geográfico: Cabo Verde
- Moeda: CVE
- Custos indirectos: 3.00 %
- IVA: 15.00 %

## S Equipamentos fixos e sinalização

### SG Torneiras

#### SGD Para chuveiros

**SGD083** Ud Curva de chuveiro com tomada para bicha.
Curva de chuveiro com tomada de 1/2" para bicha, acabamento cromado, com espelho circular. Inclusive elementos de fixação.
Inclui: Colocação. Verificação do seu correcto funcionamento.
Critério de medição de projecto: Número de unidades previstas, segundo documentação gráfica de Projecto.
Critério de medição de obra: Medir-se-á o número de unidades realmente colocadas segundo especificações de Projecto.

| Código | Un | Descrição | Rendimento | Preço | Importância |
|---|---|---|---|---|---|
| mt31gro119a | Ud | Curva de chuveiro com tomada de 1/2" para bicha, acabamento cromado, com espelho circular, inclusive elementos de fixação. (material) | 1.000 | 10648.22 | 10648.22 |
| mo008 | h | Oficial de 1ª canalizador. (mão de obra) | 0.195 | 639.39 | 124.68 |
| % | % | Custos directos complementares | 2 % | 10772.90 | 215.46 |
|  |  | Custos directos |  |  | 10988.36 |
