# Lava-olhos de emergência

- Propriedade do ficheiro: CYPE INGENIEROS, S.A.
- Formato: FIEBDC-3/2002
- Âmbito geográfico: Cabo Verde
- Moeda: CVE
- Custos indirectos: 3.00 %
- IVA: 15.00 %

## S Equipamentos fixos e sinalização

### SM Casas de banho

#### SMJ Lava-olhos e chuveiros de emergência

**SMJ010** Ud Lava-olhos de emergência.
Lava-olhos de emergência, mural, com estrutura de tubo de aço galvanizado pintado com epóxi e bacia de polipropileno, com válvula de corte de accionamento por alavanca lateral, chapa de ancoragem mural, tampas de protecção contra o pó, ligações de latão de 1/2" de diâmetro para o abastecimento e 1 1/4" de diâmetro para a drenagem, pressão mínima de abastecimento 1,5 bar, pressão máxima 5 bar, caudal de água 14 litros/minuto, com válvula de corte e sifão curvo. Inclusive ligação à rede de água fria e à rede de drenagem existentes e fixação ao suporte. Totalmente instalado, ligado, testado e em funcionamento.
Inclui: Implantação e traçado no paramento suporte da situação do aparelho. Colocação, nivelamento e fixação dos elementos de suporte. Nivelação, aprume e colocação do aparelho. Ligação à rede de água fria e à rede de drenagem.
Critério de medição de projecto: Número de unidades previstas, segundo documentação gráfica de Projecto.
Critério de medição de obra: Medir-se-á o número de unidades realmente colocadas segundo especificações de Projecto.

| Código | Un | Descrição | Rendimento | Preço | Importância |
|---|---|---|---|---|---|
| mt30eme010a | Ud | Lava-olhos de emergência, mural, com estrutura de tubo de aço galvanizado pintado com epóxi e bacia de polipropileno, com válvula de corte de accionamento por alavanca lateral, chapa de ancoragem mural, tampas de protecção contra o pó, ligações de latão de 1/2" de diâmetro para o abastecimento e 1 1/4" de diâmetro para a drenagem, pressão mínima de abastecimento 1,5 bar, pressão máxima 5 bar, caudal de água 14 litros/minuto. (material) | 1.000 | 58813.52 | 58813.52 |
| mt36www005b | Ud | Acoplamento à parede incorporado com plafon, de PVC, série B, cor branca, para escoamento de águas residuais (a baixa e alta temperatura) no interior dos edifícios, ligação mista de 1 1/4"x40 mm de diâmetro, segundo NP EN 1329-1, com válvula de drenagem. (material) | 1.000 | 1771.04 | 1771.04 |
| mt37sve010b | Ud | Válvula de esfera de latão niquelado para enroscar de 1/2". (material) | 1.000 | 800.03 | 800.03 |
| mt30www010 | Ud | Material auxiliar para instalação de aparelho sanitário. (material) | 1.000 | 274.92 | 274.92 |
| op00ato010 |  | Aparafusadora. | 1.000 | 0.00 | 0.00 |
| op00tal010 |  | Berbequim. | 1.000 | 0.00 | 0.00 |
| mo107 | h | Ajudante de canalizador. (mão de obra) | 0.130 | 398.19 | 51.76 |
| % | % | Custos directos complementares | 2 % | 61711.27 | 1234.23 |
|  |  | Custos directos |  |  | 62945.50 |
