# Bebedouro de água

- Propriedade do ficheiro: CYPE INGENIEROS, S.A.
- Formato: FIEBDC-3/2002
- Âmbito geográfico: Cabo Verde
- Moeda: CVE
- Custos indirectos: 3.00 %
- IVA: 15.00 %

## S Equipamentos fixos e sinalização

### SM Casas de banho

#### SMK Bebedouros

**SMK010** Ud Bebedouro de água.
Bebedouro de água, mural, de 115x300x300 mm, com carcaça de aço inoxidável AISI 304, torneira com regulação da altura de jacto, válvula de drenagem e soporte traseiro para fixação mural, com válvula de corte. Inclusive ligação à rede de água fria e à rede de drenagem existentes e fixação ao suporte. Totalmente instalado, ligado, testado e em funcionamento.
Inclui: Implantação e traçado no paramento suporte da situação do aparelho. Colocação, nivelamento e fixação dos elementos de suporte. Nivelação, aprume e colocação do aparelho. Ligação à rede de água fria e à rede de drenagem.
Critério de medição de projecto: Número de unidades previstas, segundo documentação gráfica de Projecto.
Critério de medição de obra: Medir-se-á o número de unidades realmente colocadas segundo especificações de Projecto.

| Código | Un | Descrição | Rendimento | Preço | Importância |
|---|---|---|---|---|---|
| mt30fue010a | Ud | Bebedouro de água, mural, de 115x300x300 mm, com carcaça de aço inoxidável AISI 304, torneira com regulação da altura de jacto, válvula de drenagem e soporte traseiro para fixação mural. (material) | 1.000 | 115250.91 | 115250.91 |
| mt37sve010a | Ud | Válvula de esfera de latão niquelado para enroscar de 3/8". (material) | 1.000 | 681.50 | 681.50 |
| op00ato010 |  | Aparafusadora. | 1.000 | 0.00 | 0.00 |
| op00tal010 |  | Berbequim. | 1.000 | 0.00 | 0.00 |
| mo107 | h | Ajudante de canalizador. (mão de obra) | 0.259 | 401.31 | 103.94 |
| % | % | Custos directos complementares | 2 % | 116036.35 | 2320.73 |
|  |  | Custos directos |  |  | 118357.08 |
