# Prego táctil anti-deslizante de alumínio

- Propriedade do ficheiro: CYPE INGENIEROS, S.A.
- Formato: FIEBDC-3/2002
- Âmbito geográfico: Cabo Verde
- Moeda: CVE
- Custos indirectos: 3.00 %
- IVA: 15.00 %

## S Equipamentos fixos e sinalização

### ST Sistemas para pavimentos tácteis

#### STB Pregos

**STB020** Ud Prego táctil anti-deslizante de alumínio.
Prego táctil anti-deslizante de alumínio anodizado, de 25 mm de diâmetro e 5 mm de altura, de cor preto, fixado com cola de poliuretano no pavimento, através da utilização de um molde.
Inclui: Marcação e fixação do molde ao pavimento. Fixação do prego táctil ao pavimento.
Critério de medição de projecto: Número de unidades previstas, segundo documentação gráfica de Projecto.
Critério de medição de obra: Medir-se-á o número de unidades realmente colocadas segundo especificações de Projecto.

| Código | Un | Descrição | Rendimento | Preço | Importância |
|---|---|---|---|---|---|
| mt47pta035d | Ud | Prego táctil anti-deslizante de alumínio anodizado, de 25 mm de diâmetro e 5 mm de altura, de cor preto, para fixar com adesivo ao pavimento. (material) | 1.000 | 954.14 | 954.14 |
| mt47adc110a | kg | Cola especial de poliuretano bicomponente. (material) | 0.100 | 754.53 | 75.45 |
| mt47pta020 | m² | Molde reutilizável para montagem de pavimentos tácteis. (material) | 0.005 | 21728.70 | 108.64 |
| mt27wav030 | m | Fita de papel de 5 cm de largura. (material) | 0.100 | 12.13 | 1.21 |
| mo080 | h | Ajudante de montador. (mão de obra) | 0.061 | 398.94 | 24.34 |
| % | % | Custos directos complementares | 2 % | 1163.78 | 23.28 |
|  |  | Custos directos |  |  | 1187.06 |
