# Câmara de inspecção para recolha de amostras, pré-fabricada, de polietileno

- Propriedade do ficheiro: CYPE INGENIEROS, S.A.
- Formato: FIEBDC-3/2002
- Âmbito geográfico: Cabo Verde
- Moeda: CVE
- Custos indirectos: 3.00 %
- IVA: 15.00 %

## U Infra-estruturas no logradouro

### UA Drenagens complementares

#### UAP Câmaras de inspecção

**UAP014** Ud Câmara de inspecção para recolha de amostras, pré-fabricada, de polietileno.
Formação de câmara de inspecção para recolha de amostras, monobloco, de polietileno de alta densidade, de 800 mm de diâmetro nominal e 2,5 m de altura nominal, com cone redutor de 600 mm de diâmetro nominal na boca, com os degraus instalados, base com superfície acanalada, dos tubos de passagems com corte para a recolha de amostras, um de 400 mm de diâmetro e outro de 200 mm de diâmetro e manguito de união com junta elástica nas entradas, sobre base de 30 cm de espessura de betão armado C35/45 (XC4(P) + XA2(P); D25; S2; Cl 0,2), encastre do corpo do colector 10 cm na referida base, ligeiramente armada com malha electrossoldada AR82 100x300 mm de aço A500 EL e laje em torno da boca do cone de 150x150 cm e 20 cm de espessura de betão simples C30/37 (X0(P); D25; S2; Cl 0,4); com fecho de tampa circular e aro de ferro fundido classe C-250 segundo NP EN 124, instalada em junto a lancis de passeios ou zonas das valetas das ruas.
Critérios considerados na determinação do preço da unidade de obra: O preço inclui os equipamentos e a maquinaria necessários para o deslocamento e a colocação em obra dos elementos, mas não inclui a escavação nem o enchimento do tardoz.
Inclui: Marcação. Colocação da malha electrossoldada para a base. Betonagem e compactação do betão na execução da base. Colocação do poço. Ligação dos colectores ao poço. Betonagem e compactação do betão para formação da laje em torno da boca do cone. Colocação de aro, tampa amovível e acessórios. Verificação do seu correcto funcionamento.
Critério de medição de projecto: Número de unidades previstas, segundo documentação gráfica de Projecto.
Critério de medição de obra: Medir-se-á o número de unidades realmente executadas segundo especificações de Projecto.

| Código | Un | Descrição | Rendimento | Preço | Importância |
|---|---|---|---|---|---|
| mt10haf020jElla | m³ | Betão C35/45 (XC4(P) + XA2(P); D25; S2; Cl 0,2), fabricado em central, segundo NP EN 206. (material) | 0.398 | 16536.70 | 6581.61 |
| mt07ame020llc | m² | Malha electrossoldada AR82 100x300 mm, com arames longitudinais de 8,2 mm de diâmetro e arames transversais de 6,5 mm de diâmetro, aço A500 EL. (material) | 1.327 | 1206.20 | 1600.63 |
| mt11ras150d | Ud | Câmara de inspecção para recolha de amostras, monobloco, de polietileno de alta densidade, de 800 mm de diâmetro nominal e 2,5 m de altura nominal, com cone redutor de 600 mm de diâmetro nominal na boca, com os degraus instalados, base com superfície acanalada, dos tubos de passagems com corte para a recolha de amostras, um de 400 mm de diâmetro e outro de 200 mm de diâmetro e manguito de união com junta elástica nas entradas, segundo EN 13598-2. (material) | 1.000 | 240204.35 | 240204.35 |
| mt10hmf020Ha | m³ | Betão simples C30/37 (X0(P); D25; S2; Cl 0,4), fabricado em central, segundo NP EN 206. (material) | 0.349 | 14280.10 | 4983.75 |
| mt46tpr010g | Ud | Tampa circular e aro de ferro fundido dúctil de 660 mm de diâmetro exterior e 40 mm de altura, passagem livre de 550 mm, para câmara, classe C-250 segundo NP EN 124. Tampa revestida com tinta betuminosa e aro sem fecho nem junta. (material) | 1.000 | 10107.51 | 10107.51 |
| mq04cag010a | h | Camião com grua de carga máxima 6 t. (equipamento) | 0.270 | 5313.45 | 1434.63 |
| au00auh020 |  | Calha para descarga do betão. | 1.000 | 0.00 | 0.00 |
| au00auh040 |  | Vibrador de betão, eléctrico. | 1.000 | 0.00 | 0.00 |
| mo041 | h | Oficial de 1ª construção de obra civil. (mão de obra) | 2.222 | 622.24 | 1382.62 |
| mo087 | h | Ajudante de construção de obra civil. (mão de obra) | 1.111 | 398.94 | 443.22 |
| % | % | Custos directos complementares | 2 % | 266738.32 | 5334.77 |
|  |  | Custos directos |  |  | 272073.09 |
