# Pavimento em resinas sintéticas

- Propriedade do ficheiro: CYPE INGENIEROS, S.A.
- Formato: FIEBDC-3/2002
- Âmbito geográfico: Cabo Verde
- Moeda: CVE
- Custos indirectos: 3.00 %
- IVA: 15.00 %

## U Infra-estruturas no logradouro

### UD Recintos desportivos

#### UDR Pavimentos de resinas sintéticas

**UDR010** m² Pavimento em resinas sintéticas.
Formação de revestimento contínuo sintético, formado pela aplicação sucessiva de uma camada de regularização e acondicionamento da superfície de argamassa acrílica, para regularização de superfícies e inertes siliciosos seleccionados (rendimento aproximado de 0,3 kg/m² de ligante puro e 0,5 kg/m² de inerte), três camadas de argamassa bicomponente à base de resinas acrílico-epóxi (rendimento aproximado de 0,4 kg/m² por camada) e camada de vedação de tinta bicomponente à base de resinas acrílico-epóxi (rendimento aproximado de 0,2 kg/m²), para campo de futsal, sobre pavimento em aglomerado asfáltico não incluído neste preço.
Inclui: Limpeza do suporte, consistindo numa varredela (manual ou mecânica com varredora) ou sopragem da superfície a tratar. Marcação das dimensões do campo. Secagem de cada camada antes de aplicar a seguinte, incluindo raspagem, varredela e sopragem das imperfeições. Aplicação do revestimento em sucessivas camadas delgadas.
Critério de medição de projecto: Superfície medida segundo documentação gráfica de Projecto.
Critério de medição de obra: Medir-se-á a superfície realmente executada segundo especificações de Projecto.

| Código | Un | Descrição | Rendimento | Preço | Importância |
|---|---|---|---|---|---|
| mt47adc060a | kg | Argamassa acrílica, para regularização de superfícies. (material) | 0.300 | 919.86 | 275.96 |
| mt47adc050b | kg | Inertes siliciosos de granulometria 0,2-0,4 mm. (material) | 0.500 | 52.40 | 26.20 |
| mt08aaa010a | m³ | Água. (material) | 0.200 | 193.69 | 38.74 |
| mt47adc020a | kg | Argamassa bicomponente à base de resinas acrílico-epóxi. (material) | 1.200 | 1837.79 | 2205.35 |
| mt27pij030a | kg | Tinta bicomponente à base de resinas acrílico-epóxi. (material) | 0.200 | 1987.21 | 397.44 |
| mo041 | h | Oficial de 1ª construção de obra civil. (mão de obra) | 0.394 | 622.24 | 245.16 |
| mo087 | h | Ajudante de construção de obra civil. (mão de obra) | 0.591 | 398.94 | 235.77 |
| % | % | Custos directos complementares | 2 % | 3424.62 | 68.49 |
|  |  | Custos directos |  |  | 3493.11 |
