# Relva

- Propriedade do ficheiro: CYPE INGENIEROS, S.A.
- Formato: FIEBDC-3/2002
- Âmbito geográfico: Cabo Verde
- Moeda: CVE
- Custos indirectos: 3.00 %
- IVA: 15.00 %

## U Infra-estruturas no logradouro

### UJ Jardins

#### UJC Relvados

**UJC020** m² Relva.
Relvado por sementeira de mistura de sementes de lolium, agrostis, festuca e poa.
Inclui: Preparação do terreno e adubação de fundo. Ancinhagem e remoção de todo o material de tamanho superior a 2 cm. Distribuição de sementes. Tapamento com húmus. Primeira rega.
Critério de medição de projecto: Superfície medida em projecção horizontal, segundo documentação gráfica de Projecto.
Critério de medição de obra: Medir-se-á, em projecção horizontal, a superfície realmente executada segundo especificações de Projecto.

| Código | Un | Descrição | Rendimento | Preço | Importância |
|---|---|---|---|---|---|
| mt48tis010a | kg | Mistura de sementes para relva. (material) | 0.030 | 642.75 | 19.28 |
| mt48tie030a | m³ | Terra vegetal crivada, fornecida a granel. (material) | 0.150 | 2429.53 | 364.43 |
| mt48tie040 | kg | Húmus limpo crivado. (material) | 6.000 | 3.53 | 21.18 |
| mt48tif020a | kg | Adubo para pré-sementeira de relva. (material) | 0.100 | 147.62 | 14.76 |
| mt08aaa010a | m³ | Água. (material) | 0.150 | 195.56 | 29.33 |
| mq09rod010 | h | Cilindro leve. (equipamento) | 0.029 | 379.62 | 11.01 |
| mq09mot010 | h | Motocultor 60/80 cm. (equipamento) | 0.058 | 292.85 | 16.99 |
| mo040 | h | Oficial de 1ª jardineiro. (mão de obra) | 0.127 | 627.12 | 79.64 |
| mo115 | h | Operário jardineiro. (mão de obra) | 0.254 | 386.89 | 98.27 |
| % | % | Custos directos complementares | 2 % | 654.89 | 13.10 |
|  |  | Custos directos |  |  | 667.99 |
